# Unitat interior d'aire condicionat, de casset

- Propietat de l'arxiu: CYPE INGENIEROS, S.A.
- Format: FIEBDC-3/2002
- Divisa: EUR
- Costos indirectes: 3.00 %
- IVA: 21.00 %

## I Instal·lacions

### IB Sistemes de climatització

#### IBS Sistema VRF (Samsung)

**IBS025** U Unitat interior d'aire condicionat, de casset.
Unitat interior d'aire condicionat de casset de 4 vies, sistema VRF, per a gas R-410A, model Mini WindFree AM015NNNDEH/EU "SAMSUNG", alimentació monofàsica (230V/50Hz), potència frigorífica 1,5 kW, potència calorífica 1,7 kW, consum elèctric en refrigeració 18 W, cabal d'aire a velocitat alta/mitja/baixa 8,2/7/6,3 m³/min, pressió sonora a velocitat alta/mitja/baixa 30/28/23 dBA, potència sonora en refrigeració 46 dBA, dimensions 575x250x575 mm, pes 12 kg, diàmetre de connexió de la canonada de líquid 1/4", diàmetre de connexió d'a canonada de gas 1/2", amb vàlvula d'expansió electrònica EEV, control independent de les lamel·les deflectores, bomba per a elevació de condensats, sensor d'humitat i ventilador amb motor BLDC; panell decoratiu per a unitat interior d'aire condicionat de casset de 4 vies, model PC4SUFMAN. Regulació: control remot avançat, model MWR-WG00JN. Inclús elements per a suspensió del sostre.
Criteri de valoració econòmica: El preu no inclou la canalització ni el cablejat elèctric d'alimentació.
Inclou: Replanteig. Col·locació i fixació. Connexió a les línies frigorífiques. Connexió a la xarxa elèctrica. Col·locació i fixació del tub entre la unitat interior i el control remot per cable. Estesa de cables entre la unitat interior i el control remot per cable. Connexionat de cables entre la unitat interior i el control remot per cable. Connexió a la xarxa de desguàs. Posada en marxa.
Criteri d'amidament de projecte: Nombre d'unitats previstes, segons documentació gràfica de Projecte.
Criteri de mesura d'obra: Es mesurarà el nombre d'unitats realment executades segons especificacions de Projecte.

| Codi | Ut | Descripció | Rendiment | Preu | Import |
|---|---|---|---|---|---|
| mt42sam044a | U | Unitat interior d'aire condicionat de casset de 4 vies, sistema VRF, per a gas R-410A, model Mini WindFree AM015NNNDEH/EU "SAMSUNG", alimentació monofàsica (230V/50Hz), potència frigorífica 1,5 kW, potència calorífica 1,7 kW, consum elèctric en refrigeració 18 W, cabal d'aire a velocitat alta/mitja/baixa 8,2/7/6,3 m³/min, pressió sonora a velocitat alta/mitja/baixa 30/28/23 dBA, potència sonora en refrigeració 46 dBA, dimensions 575x250x575 mm, pes 12 kg, diàmetre de connexió de la canonada de líquid 1/4", diàmetre de connexió d'a canonada de gas 1/2", amb vàlvula d'expansió electrònica EEV, control independent de les lamel·les deflectores, bomba per a elevació de condensats, sensor d'humitat i ventilador amb motor BLDC. (material) | 1.000 | 1075.00 | 1075.00 |
| mt42sam048a | U | Panell decoratiu per a unitat interior d'aire condicionat de casset de 4 vies, model PC4SUFMAN "SAMSUNG", dimensions 620x45x620 mm, pes 2,7 kg. (material) | 1.000 | 295.00 | 295.00 |
| mt42sam002a | U | Control remot avançat, model MWR-WG00JN "SAMSUNG". (material) | 1.000 | 205.00 | 205.00 |
| mt42sam900 | m | Cable bus de 2 fils, de 0,5 mm² de secció per fil (material) | 3.000 | 0.80 | 2.40 |
| mt35aia090aa | m | Tub rígid de PVC, endollable, corbable en calent, de color negre, de 16 mm de diàmetre nominal, per a canalització fixa en superfície. Resistència a la compressió 1250 N, resistència a l'impacte 2 joules, temperatura de treball -5°C fins 60°C, amb grau de protecció IP547 segons UNE 20324, propietats elèctriques: aïllant, no propagador de la flama. Segons UNE-EN 61386-1 i UNE-EN 61386-22. Inclús abraçadores, elements de subjecció i accessoris (corbes, maneguets, tes, colzes i corbes flexibles). (material) | 3.000 | 1.23 | 3.69 |
| mt42www090 | U | Kit de suports per a suspensió del sostre, format per quatre varetes roscades d'acer galvanitzat, amb els seus tacs, rosques i volanderes corresponents. (material) | 1.000 | 22.00 | 22.00 |
| mo005 | h | Oficial 1ª instal·lador de climatització. (mà d'obra) | 1.049 | 30.63 | 32.13 |
| mo104 | h | Ajudant instal·lador de climatització. (mà d'obra) | 1.049 | 26.36 | 27.65 |
| % | % | Costos directes complementaris | 2 % | 1662.87 | 33.26 |
|  |  | Costos directes |  |  | 1696.13 |
