# Conducte flexible d'acer inoxidable

- Propietat de l'arxiu: CYPE INGENIEROS, S.A.
- Format: FIEBDC-3/2002
- Divisa: EUR
- Costos indirectes: 3.00 %
- IVA: 21.00 %

## I Instal·lacions

### IC Calefacció, refrigeració, climatització i A.C.S.

#### ICO Sistemes d'evacuació dels productes de la combustió

**ICO130** m Conducte flexible d'acer inoxidable.
Conducte per evacuació dels productes de la combustió, format per tub flexible de doble paret, de 80 mm de diàmetre interior, compost per paret interior llisa d'acer inoxidable AISI 316L i paret exterior corrugada d'acer inoxidable AISI 316L, temperatura màxima de 600°C. Inclús accessoris, peces especials, mòduls finals i material auxiliar para muntatge i subjecció a l'obra.
Inclou: Replanteig. Presentació de tubs, accessoris, peces especials i mòduls finals. Fixació del material auxiliar per a muntatge i subjecció a l'obra. Muntatge. Connexionat i comprovació del seu correcte funcionament. Realització de proves de servei.
Criteri d'amidament de projecte: Longitud mesurada des de l'arrencada del conducte fins la part superior del mòdul final, segons documentació gràfica de Projecte.
Criteri de mesura d'obra: Es mesurarà des de l'arrencada del conducte fins la part superior del mòdul final, la longitud realment executada segons especificacions de Projecte.

| Codi | Ut | Descripció | Rendiment | Preu | Import |
|---|---|---|---|---|---|
| mt20din091a | U | Material auxiliar per a muntatge i subjecció a l'obra d'els tubs flexibles de doble paret, de 80 mm de diàmetre interior. (material) | 1.000 | 2.48 | 2.48 |
| mt20din090an | m | Tub flexible de doble paret, de 80 mm de diàmetre interior, compost per paret interior llisa d'acer inoxidable AISI 316L i paret exterior corrugada d'acer inoxidable AISI 316L, temperatura màxima de 600°C, segons UNE-EN 1856-2, amb el preu incrementat el 65% en concepte d'accessoris, peces especials i mòduls finals. (material) | 1.000 | 68.12 | 68.12 |
| mo004 | h | Oficial 1ª calefactor. (mà d'obra) | 0.324 | 29.34 | 9.51 |
| mo103 | h | Ajudant calefactor. (mà d'obra) | 0.324 | 25.25 | 8.18 |
| % | % | Costos directes complementaris | 2 % | 88.29 | 1.77 |
|  |  | Costos directes |  |  | 90.06 |
