# Grup hidràulic amb resistència elèctrica per a calefacció

- Propietat de l'arxiu: CYPE INGENIEROS, S.A.
- Format: FIEBDC-3/2002
- Divisa: EUR
- Costos indirectes: 3.00 %
- IVA: 21.00 %

## I Instal·lacions

### IC Calefacció, refrigeració, climatització i A.C.S.

#### ICS Sistemes de conducció d'aigua

**ICS111** U Grup hidràulic amb resistència elèctrica per a calefacció.
Mòdul hidràulic mural, amb resistència elèctrica per a calefacció, alimentació a 230V/50 Hz, etapes de potència de 2, 4 i 6 kW, intensitat màxima 30 A, de 500x280x250 mm, amb sonda de temperatura.
Inclou: Replanteig. Col·locació dels components del grup. Connexionat i comprovació del seu correcte funcionament.
Criteri d'amidament de projecte: Nombre d'unitats previstes, segons documentació gràfica de Projecte.
Criteri de mesura d'obra: Es mesurarà el nombre d'unitats realment executades segons especificacions de Projecte.

| Codi | Ut | Descripció | Rendiment | Preu | Import |
|---|---|---|---|---|---|
| mt38ghs020a | U | Mòdul hidràulic mural, amb resistència elèctrica per a calefacció, alimentació a 230V/50 Hz, etapes de potència de 2, 4 i 6 kW, intensitat màxima 30 A, de 500x280x250 mm, amb sonda de temperatura. (material) | 1.000 | 950.63 | 950.63 |
| mo011 | h | Oficial 1ª muntador. (mà d'obra) | 0.360 | 29.34 | 10.56 |
| mo080 | h | Ajudant muntador. (mà d'obra) | 0.360 | 25.28 | 9.10 |
| % | % | Costos directes complementaris | 2 % | 970.29 | 19.41 |
|  |  | Costos directes |  |  | 989.70 |
