# Presa de terra amb pica

- Propietat de l'arxiu: CYPE INGENIEROS, S.A.
- Format: FIEBDC-3/2002
- Divisa: EUR
- Costos indirectes: 3.00 %
- IVA: 21.00 %

## I Instal·lacions

### IE Elèctriques

#### IEP Connexió a terra

**IEP021** U Presa de terra amb pica.
Presa de terra composta per tres piques d'acer courat de 2 m de longitud cadascuna, clavades en el terreny, unides amb cable conductor de coure de 35 mm² de secció, formant un triangle equilàter, connectades a pont per a comprovació, dintre d'una arqueta de registre de polipropilè de 30x30 cm. Fins i tot grapa abraçadora per a la connexió de l'elèctrode amb la línia d'enllaç i additius per a disminuir la resistivitat del terreny.
Inclou: Replanteig. Excavació amb mitjans manuals. Eliminació de les terres soltes del fons de l'excavació. Clavat de les piques. Col·locació de l'arqueta de registre. Connexió dels elèctrodes amb la línia d'enllaç. Reblert de l'extradós. Conexió a la xarxa de terra. Muntatge, connexionat i comprovació del seu correcte funcionament. Realització de proves de servei.
Criteri d'amidament de projecte: Nombre d'unitats previstes, segons documentació gràfica de Projecte.
Criteri de mesura d'obra: Es mesurarà el nombre d'unitats realment executades segons especificacions de Projecte.

| Codi | Ut | Descripció | Rendiment | Preu | Import |
|---|---|---|---|---|---|
| mt35tte010b | U | Elèctrode per a xarxa de connexió a terra couratge amb 300 µm, fabricat en acer, de 15 mm de diàmetre i 2 m de longitud. (material) | 3.000 | 18.00 | 54.00 |
| mt35ttc010b | m | Conductor de coure nu, de 35 mm². (material) | 7.000 | 2.81 | 19.67 |
| mt35tta040 | U | Grapa abraçadora per a connexió de pica. (material) | 3.000 | 1.00 | 3.00 |
| mt35tta010 | U | Pericó de polipropilè per a connexió a terra, de 300x300 mm, amb tapa de registre. (material) | 1.000 | 74.00 | 74.00 |
| mt35tta030 | U | Pont per a comprovació de connexió de terra de l'instal·lació elèctrica. (material) | 1.000 | 46.00 | 46.00 |
| mt35tta060 | U | Sac de 5 kg de sals minerals per a la millora de la conductivitat de posades a terra. (material) | 1.000 | 3.50 | 3.50 |
| mt35www020 | U | Material auxiliar per a instal·lacions de connexió a terra. (material) | 1.000 | 1.15 | 1.15 |
| mo003 | h | Oficial 1ª electricista. (mà d'obra) | 0.300 | 30.63 | 9.19 |
| mo102 | h | Ajudant electricista. (mà d'obra) | 0.300 | 26.36 | 7.91 |
| mo113 | h | Peó ordinari construcció. (mà d'obra) | 0.061 | 24.86 | 1.52 |
| % | % | Costos directes complementaris | 2 % | 219.94 | 4.40 |
|  |  | Costos directes |  |  | 224.34 |
