# Engegador suau

- Propietat de l'arxiu: CYPE INGENIEROS, S.A.
- Format: FIEBDC-3/2002
- Divisa: EUR
- Costos indirectes: 3.00 %
- IVA: 21.00 %

## I Instal·lacions

### IE Elèctriques

#### IEX Aparellatge

**IEX225** U Engegador suau.
Engegador suau, per a motor asíncron trifàsic de rotor de gàbia d'esquirol de 7,5 kW, d'intensitat nominal 15 A, amb tecnologia de doble CPU de control, basada en mòduls de tiristors d'alta potència, amb display de cristall líquid (LCD) amb diàleg home-màquina, visualització de la tensió i corrent de servei i visualització i memorització del nom i codi d'error, amb sis modes d'arrencada i múltiples funcions de protecció, de 145x268x190 mm. Totalment muntat, connexionat i provat.
Inclou: Muntatge i connexionat de l'element.
Criteri d'amidament de projecte: Nombre d'unitats previstes, segons documentació gràfica de Projecte.
Criteri de mesura d'obra: Es mesurarà el nombre d'unitats realment executades segons especificacions de Projecte.

| Codi | Ut | Descripció | Rendiment | Preu | Import |
|---|---|---|---|---|---|
| mt35amc175aa | U | Engegador suau, per a motor asíncron trifàsic de rotor de gàbia d'esquirol de 7,5 kW, d'intensitat nominal 15 A, amb tecnologia de doble CPU de control, basada en mòduls de tiristors d'alta potència, amb display de cristall líquid (LCD) amb diàleg home-màquina, visualització de la tensió i corrent de servei i visualització i memorització del nom i codi d'error, amb sis modes d'arrencada i múltiples funcions de protecció, de 145x268x190 mm. (material) | 1.000 | 443.63 | 443.63 |
| mo003 | h | Oficial 1ª electricista. (mà d'obra) | 0.599 | 29.34 | 17.57 |
| % | % | Costos directes complementaris | 2 % | 461.20 | 9.22 |
|  |  | Costos directes |  |  | 470.42 |
