# Plafó per a exterior

- Propietat de l'arxiu: CYPE INGENIEROS, S.A.
- Format: FIEBDC-3/2002
- Divisa: EUR
- Costos indirectes: 3.00 %
- IVA: 21.00 %

## I Instal·lacions

### II Il·luminació

#### IIX Exterior

**IIX020** U Plafó per a exterior.
Plafó circular per a exterior, d'ABS de color blanc, acabat mat i difusor de policarbonat òpal, grau de protecció IP44, de 250 mm de diàmetre i 78 mm d'altura, de 10 W de potència, alimentació a 220/240 V i 50-60 Hz, amb llum LED no reemplaçable, temperatura de color 4000 K, flux lluminós 1100 lúmens. Instal·lació en superfície. Inclús elements de fixació Inclou: Replanteig. Muntatge, connexionat i comprovació del seu correcte funcionament.
Criteri d'amidament de projecte: Nombre d'unitats previstes, segons documentació gràfica de Projecte.
Criteri de mesura d'obra: Es mesurarà el nombre d'unitats realment executades segons especificacions de Projecte.

| Codi | Ut | Descripció | Rendiment | Preu | Import |
|---|---|---|---|---|---|
| mt34est150c | U | Plafó circular per a exterior, de ABS de color blanc, acabat mat i difusor de policarbonat òpal, grau de protecció IP44, de 250 mm de diàmetre i 78 mm d'altura, de 10 W de potència, alimentació a 220/240 V i 50-60 Hz, amb llum LED no reemplaçable, temperatura de color 4000 K, flux lluminós 1100 lúmens, amb elements de fixació. (material) | 1.000 | 14.63 | 14.63 |
| mo003 | h | Oficial 1ª electricista. (mà d'obra) | 0.300 | 29.34 | 8.80 |
| mo102 | h | Ajudant electricista. (mà d'obra) | 0.300 | 25.25 | 7.58 |
| % | % | Costos directes complementaris | 2 % | 31.01 | 0.62 |
|  |  | Costos directes |  |  | 31.63 |
