# Canalització d'enllaç inferior

- Propietat de l'arxiu: CYPE INGENIEROS, S.A.
- Format: FIEBDC-3/2002
- Divisa: EUR
- Costos indirectes: 3.00 %
- IVA: 21.00 %

## I Instal·lacions

### IL Infrastructura de telecomunicacions

#### ILE Canalitzacions d'enllaç

**ILE010** m Canalització d'enllaç inferior.
Canalització d'enllaç inferior entre el registre d'enllaç i el RITI, RITU o RITM, en edificació amb un nombre de PAU comprès entre 21 i 40, formada per 3 TBA+STDP, 2 reserva de PVC rígid de 40 mm de diàmetre, resistència a compressió major de 1250 N, resistència al impacte 2 joules, amb IP547. Instal·lació en superfície. Inclús accessoris, elements de subjecció i fil guia.
Inclou: Replantejament del recorregut de la canalització. Col·locació i fixació dels tubs. Col·locació del fil guia.
Criteri d'amidament de projecte: Longitud mesurada en projecció horitzontal, segons documentació gràfica de Projecte.
Criteri de mesura d'obra: Es mesurarà en projecció horitzontal, la longitud realment executada segons especificacions de Projecte.

| Codi | Ut | Descripció | Rendiment | Preu | Import |
|---|---|---|---|---|---|
| mt35aia090ae | m | Tub rígid de PVC, endollable, corbable en calent, de color negre, de 40 mm de diàmetre nominal, per a canalització fixa en superfície. Resistència a la compressió 1250 N, resistència a l'impacte 2 joules, temperatura de treball -5°C fins 60°C, amb grau de protecció IP547 segons UNE 20324, propietats elèctriques: aïllant, no propagador de la flama. Segons UNE-EN 61386-1 i UNE-EN 61386-22. Inclús abraçadores, elements de subjecció i accessoris (corbes, maneguets, tes, colzes i corbes flexibles). (material) | 5.000 | 4.59 | 22.95 |
| mt40iva030 | m | Fil guia de polipropilè de 3 mm de diàmetre. (material) | 6.000 | 0.17 | 1.02 |
| op00ato010 |  | Tornavís. | 1.000 | 0.00 | 0.00 |
| op00mar010 |  | Martell. | 1.000 | 0.00 | 0.00 |
| op00tal010 |  | Trepant. | 1.000 | 0.00 | 0.00 |
| mo001 | h | Oficial 1ª instal·lador de telecomunicacions. (mà d'obra) | 0.312 | 29.34 | 9.15 |
| mo056 | h | Ajudant instal·lador de telecomunicacions. (mà d'obra) | 0.300 | 25.25 | 7.58 |
| % | % | Costos directes complementaris | 2 % | 40.70 | 0.81 |
|  |  | Costos directes |  |  | 41.51 |
