# Mòdul per a control de persianes, tendals, estors i cortines, Z-Wave

- Propietat de l'arxiu: CYPE INGENIEROS, S.A.
- Format: FIEBDC-3/2002
- Divisa: EUR
- Costos indirectes: 3.00 %
- IVA: 21.00 %

## I Instal·lacions

### IM Domòtiques i immòtiques

#### IMZ Components del sistema Z-Wave

**IMZ050** U Mòdul per a control de persianes, tendals, estors i cortines, Z-Wave.
Mòdul per a control de persianes, tendals, estors i cortines, Z-Wave, de 41,8x36,8x16,9 mm, freqüència de funcionament 868,42 MHz, amb dos contactes lliures de tensió, per a alimentació a 110/230 V i 50/60 Hz de freqüència o a 24/30 Vcc, intensitat màxima 4 A, consum elèctric 0,4 W.
Inclou: Col·locació. Muntatge, connexionat i comprovació del seu correcte funcionament.
Criteri d'amidament de projecte: Nombre d'unitats previstes, segons documentació gràfica de Projecte.
Criteri de mesura d'obra: Es mesurarà el nombre d'unitats realment executades segons especificacions de Projecte.

| Codi | Ut | Descripció | Rendiment | Preu | Import |
|---|---|---|---|---|---|
| mt35dzp010a | U | Mòdul per a control de persianes, tendals, estors i cortines, Z-Wave, de 41,8x36,8x16,9 mm, freqüència de funcionament 868,42 MHz, amb dos contactes lliures de tensió, per a alimentació a 110/230 V i 50/60 Hz de freqüència o a 24/30 Vcc, intensitat màxima 4 A, consum elèctric 0,4 W, segons UNE-EN 60669-2-1. (material) | 1.000 | 66.59 | 66.59 |
| mo123 | h | Especialista en la posada en marxa d'instal·lacions. (mà d'obra) | 0.480 | 43.21 | 20.74 |
| % | % | Costos directes complementaris | 2 % | 87.33 | 1.75 |
|  |  | Costos directes |  |  | 89.08 |
