# Sensor de contacte magnètic per a portes i finestres, Z-Wave. Instal·lació en superfície

- Propietat de l'arxiu: CYPE INGENIEROS, S.A.
- Format: FIEBDC-3/2002
- Divisa: EUR
- Costos indirectes: 3.00 %
- IVA: 21.00 %

## I Instal·lacions

### IM Domòtiques i immòtiques

#### IMZ Components del sistema Z-Wave

**IMZ110** U Sensor de contacte magnètic per a portes i finestres, Z-Wave. Instal·lació en superfície.
Sensor de contacte magnètic per a portes i finestres, de superfície, Z-Wave Plus, de 28x73x19 mm, color blanc, freqüència de funcionament 868,42 MHz, alimentació a piles. Instal·lació en superfície. Inclús elements de fixació.
Inclou: Col·locació. Muntatge, connexionat i comprovació del seu correcte funcionament.
Criteri d'amidament de projecte: Nombre d'unitats previstes, segons documentació gràfica de Projecte.
Criteri de mesura d'obra: Es mesurarà el nombre d'unitats realment executades segons especificacions de Projecte.

| Codi | Ut | Descripció | Rendiment | Preu | Import |
|---|---|---|---|---|---|
| mt35dzs010a | U | Sensor de contacte magnètic per a portes i finestres, de superfície, Z-Wave Plus, de 28x73x19 mm, color blanc, freqüència de funcionament 868,42 MHz, alimentació a piles, amb elements de fixació. (material) | 1.000 | 38.99 | 38.99 |
| mo123 | h | Especialista en la posada en marxa d'instal·lacions. (mà d'obra) | 0.360 | 43.21 | 15.56 |
| % | % | Costos directes complementaris | 2 % | 54.55 | 1.09 |
|  |  | Costos directes |  |  | 55.64 |
