# Canaló ocult en zona intermèdia del faldó

- Propietat de l'arxiu: CYPE INGENIEROS, S.A.
- Format: FIEBDC-3/2002
- Divisa: EUR
- Costos indirectes: 3.00 %
- IVA: 21.00 %

## I Instal·lacions

### IS Evacuació d'aigües

#### ISC Canalons

**ISC020** m Canaló ocult en zona intermèdia del faldó.
Formació de canaló ocult situat en la zona intermèdia del faldó per a recollida d'aigües de coberta, mitjançant planxa de plom laminat de 3,00 mm d'espessor, conformada "in situ", de 1250 mm de desenvolupament, amb unions soldades, fixat amb claus sobre encaixonat de maó ceràmic foradat doble, de 14 cm d'espessor, rebut amb morter de ciment, industrial, M-5 i revestit en la seva superfície amb una capa d'emulsió asfàltica.
Inclou: Neteja i preparació de la superfície. Formació de l'encaixonat de fàbrica de maó. Aplicació d'una capa d'emulsió asfàltica. Conformat i col·locació de canaló i peces especials. Execució de les unions per soldadura. Connexionat i comprovació del seu correcte funcionament.
Criteri d'amidament de projecte: Longitud mesurada segons documentació gràfica de Projecte.
Criteri de mesura d'obra: Es mesurarà la longitud realment executada segons especificacions de Projecte.

| Codi | Ut | Descripció | Rendiment | Preu | Import |
|---|---|---|---|---|---|
| mt04lcc010c | U | Maó ceràmic buit (totxana), per revestir, 29x14x9 cm, per a ús en fàbrica protegida (peça P), densitat 805 kg/m³, segons UNE-EN 771-1. (material) | 29.000 | 0.35 | 10.15 |
| mt08aaa010a | m³ | Aigua. (material) | 0.016 | 1.50 | 0.02 |
| mt09mif010ca | t | Morter industrial per a obra de paleta, de ciment, color gris, categoria M-5 (resistència a compressió 5 N/mm²), subministrat en sacs, segons UNE-EN 998-2. (material) | 0.090 | 53.48 | 4.81 |
| mt13vap020a | m² | Planxa de plom laminat de 3 mm d'espessor, per a formació de canaló ocult en coberta inclinada. (material) | 1.100 | 52.11 | 57.32 |
| mt13vap021b | U | Claus d'acer galvanitzat de 3 mm de diàmetre i 50 mm de longitud, amb junt estanc de plom, per a fixació de de peces conformades "in situ" en canaló ocult. (material) | 4.000 | 0.09 | 0.36 |
| mt14pap100b | kg | Emulsió asfàltica de base aquosa, tipus EA segons UNE 104231. (material) | 0.200 | 2.82 | 0.56 |
| mq08sol020 | h | Equip i elements auxiliars per soldadura elèctrica. (maquinària) | 0.100 | 3.42 | 0.34 |
| mo020 | h | Oficial 1ª construcció. (mà d'obra) | 0.360 | 29.67 | 10.68 |
| mo077 | h | Ajudant construcció. (mà d'obra) | 0.360 | 26.39 | 9.50 |
| mo113 | h | Peó ordinari construcció. (mà d'obra) | 0.468 | 24.86 | 11.63 |
| mo032 | h | Oficial 1ª aplicador de productes impermeabilitzants. (mà d'obra) | 0.120 | 29.67 | 3.56 |
| mo070 | h | Ajudant aplicador de productes impermeabilitzants. (mà d'obra) | 0.120 | 26.39 | 3.17 |
| % | % | Costos directes complementaris | 2 % | 112.10 | 2.24 |
|  |  | Costos directes |  |  | 114.34 |
