# Estor enrotllable "LA VIUDA" de teixit ignífug, per a ús exterior

- Propietat de l'arxiu: CYPE INGENIEROS, S.A.
- Format: FIEBDC-3/2002
- Divisa: EUR
- Costos indirectes: 3.00 %
- IVA: 21.00 %

## L Fusteria, manyeria, vidres i proteccions solars

### LS Proteccions solars

#### LSE Estors enrotllables

**LSE040** U Estor enrotllable "LA VIUDA" de teixit ignífug, per a ús exterior.
Estor enrotllable exterior, gamma Mauré, model Ágora "LA VIUDA", de 1000 mm d'amplada i 1000 mm d'altura, amb teixit ignífug perforat, model Soltis Harmony 88, de polièster recobert de PVC, accionament manual, sistema de guiat amb cremallera lateral, perfils d'alumini acabat lacat en color blanc i calaix de 110 mm d'altura, fixat al parament exterior de façana amb ancoratges mecànics.
Inclou: Replanteig. Muntatge de l'estor enrotllable amb guies i calaix. Ancoratge de les guies al parament.
Criteri d'amidament de projecte: Nombre d'unitats previstes, segons documentació gràfica de Projecte.
Criteri de mesura d'obra: Es mesurarà el nombre d'unitats realment executades segons especificacions de Projecte.

| Codi | Ut | Descripció | Rendiment | Preu | Import |
|---|---|---|---|---|---|
| mt44viu011aaaa | U | Estor enrotllable exterior, gamma Mauré, model Ágora "LA VIUDA", de 1000 mm d'amplada i 1000 mm d'altura, amb teixit ignífug perforat, model Soltis Harmony 88, de polièster recobert de PVC, accionament manual, sistema de guiat amb cremallera lateral, perfils d'alumini acabat lacat en color blanc i calaix de 110 mm d'altura. (material) | 1.000 | 378.95 | 378.95 |
| op00tal010 |  | Trepant. | 1.000 | 0.00 | 0.00 |
| mo011 | h | Oficial 1ª muntador. (mà d'obra) | 0.561 | 29.34 | 16.46 |
| mo080 | h | Ajudant muntador. (mà d'obra) | 0.842 | 25.28 | 21.29 |
| mo003 | h | Oficial 1ª electricista. (mà d'obra) | 0.779 | 29.34 | 22.86 |
| % | % | Costos directes complementaris | 2 % | 439.56 | 8.79 |
|  |  | Costos directes |  |  | 448.35 |
