# Paravent d'alumini

- Propietat de l'arxiu: CYPE INGENIEROS, S.A.
- Format: FIEBDC-3/2002
- Divisa: EUR
- Costos indirectes: 3.00 %
- IVA: 21.00 %

## L Fusteria, manyeria, vidres i proteccions solars

### LS Proteccions solars

#### LSV Paravents

**LSV020** U Paravent d'alumini.
Paravent d'alumini, tipus mallorquina, d'una fulla practicable, de lamel·les fixes, de 500x1500 mm, acabat en anoditzat natural, amb un gruix mínim de 15 micres, gamma bàsica. Col·locació exterior en finestra. Gruix i qualitat del procés d'anoditzat garantit pel segell EWAA-EURAS. Inclús silicona neutra per al segellat dels junts perimetrals, ferraments de penjar i obertura, caragols d'acer inoxidable, elements d'estanquitat i accessoris.
Inclou: Col·locació i fixació del bastiment. Col·locació i fixació dels elements de penjar. Col·locació de la fulla.
Criteri d'amidament de projecte: Nombre d'unitats previstes, segons documentació gràfica de Projecte.
Criteri de mesura d'obra: Es mesurarà el nombre d'unitats realment executades segons especificacions de Projecte.

| Codi | Ut | Descripció | Rendiment | Preu | Import |
|---|---|---|---|---|---|
| mt25dcg010a | m | Perfil d'alumini anoditzat natural, per a conformat de marc de finestra en sistemes de finestrons practicables, gamma bàsica, inclús junts d'estanquitat de la fulla, amb el certificat de qualitat EWAA-EURAS (QUALANOD). (material) | 4.000 | 3.98 | 15.92 |
| mt25dcg060a | m | Perfil d'alumini anoditzat natural, per a conformat de fulla de finestra en sistemes de finestrons, gamma bàsica, inclús junt d'estanquitat de la fulla, amb el certificat de qualitat EWAA-EURAS (QUALANOD). (material) | 3.800 | 4.13 | 15.69 |
| mt25dcg066a | m | Perfil d'alumini anoditzat natural, per a conformat de complement porta lamel·les en sistemes de finestrons, gamma bàsica, amb el certificat de qualitat EWAA-EURAS (QUALANOD). (material) | 0.640 | 1.56 | 1.00 |
| mt25dcg070a | m | Perfil d'alumini anoditzat natural, per a conformat de lamel·la terminal en sistemes de finestrons, gamma bàsica, amb el certificat de qualitat EWAA-EURAS (QUALANOD). (material) | 0.640 | 3.08 | 1.97 |
| mt25dcg090a | m | Perfil d'alumini anoditzat natural, per a conformat de lamel·la fixa en sistemes de finestrons, gamma bàsica, amb el certificat de qualitat EWAA-EURAS (QUALANOD). (material) | 11.520 | 2.26 | 26.04 |
| mt25pfx200ea | U | Kit compost per escaires, tapes de condensació i sortida d'aigua, i ferramentes de finestra practicable d'obertura cap a l'interior d'una fulla. (material) | 1.000 | 24.77 | 24.77 |
| mt15sja100 | U | Cartutx de massilla de silicona neutra. (material) | 0.140 | 3.13 | 0.44 |
| op00ato010 |  | Tornavís. | 1.000 | 0.00 | 0.00 |
| op00tal010 |  | Trepant. | 1.000 | 0.00 | 0.00 |
| mo018 | h | Oficial 1ª serraller. (mà d'obra) | 1.199 | 28.86 | 34.60 |
| mo059 | h | Ajudant serraller. (mà d'obra) | 1.199 | 25.36 | 30.41 |
| % | % | Costos directes complementaris | 2 % | 150.84 | 3.02 |
|  |  | Costos directes |  |  | 153.86 |
