# Gelosia de teixit metàl·lic amb plaquetes

- Propietat de l'arxiu: CYPE INGENIEROS, S.A.
- Format: FIEBDC-3/2002
- Divisa: EUR
- Costos indirectes: 3.00 %
- IVA: 21.00 %

## L Fusteria, manyeria, vidres i proteccions solars

### LS Proteccions solars

#### LSZ Gelosies

**LSZ100** m² Gelosia de teixit metàl·lic amb plaquetes.
Gelosia de teixit metàl·lic, amb un percentatge de buits entre el 25% i el 50%, format per platines assemblades amb connectors, i plaquetes fixes d'alumini, subestructura suport d'acer inoxidable AISI 316, composta de línies de càrrega i de bloqueig, caragols, rosques i volanderes d'acer inoxidable A4. Fins i tot tacs químics per a la fixació de la subestructura suport al parament.
Inclou: Replanteig. Fixació de l'estructura portant al parament. Col·locació del teixit metàl·lic. Col·locació dels connectors de bloqueig.
Criteri d'amidament de projecte: Superfície mesurada segons documentació gràfica de Projecte, deduint els buits de superfície major de 3 m².
Criteri de mesura d'obra: Es mesurarà la superfície realment executada segons especificacions de Projecte, deduint els buits de superfície major de 3 m².

| Codi | Ut | Descripció | Rendiment | Preu | Import |
|---|---|---|---|---|---|
| mt26btr050k | m² | Teixit metàl·lic, amb un percentatge de buits entre el 25% i el 50%, format per platines assemblades amb connectors, i plaquetes fixes d'alumini, subestructura suport d'acer inoxidable AISI 316, composta de línies de càrrega i de bloqueig, caragols, rosques i volanderes d'acer inoxidable A4. (material) | 1.000 | 100.90 | 100.90 |
| mt26aaq010f | U | Ancoratge químic compost per resina i vareta roscada d'acer inoxidable A4-70, segons UNE-EN ISO 3506-1; amb femella i volandera, de 12 mm de diàmetre. (material) | 4.000 | 4.90 | 19.60 |
| mo011 | h | Oficial 1ª muntador. (mà d'obra) | 0.719 | 30.63 | 22.02 |
| mo080 | h | Ajudant muntador. (mà d'obra) | 0.719 | 26.39 | 18.97 |
| % | % | Costos directes complementaris | 2 % | 161.49 | 3.23 |
|  |  | Costos directes |  |  | 164.72 |
