# Làmina d'ocultació, sobre envidrament interior

- Propietat de l'arxiu: CYPE INGENIEROS, S.A.
- Format: FIEBDC-3/2002
- Divisa: EUR
- Costos indirectes: 3.00 %
- IVA: 21.00 %

## L Fusteria, manyeria, vidres i proteccions solars

### LV Vidres

#### LVL Làmines adhesives

**LVL010** m² Làmina d'ocultació, sobre envidrament interior.
Làmina adhesiva de polièster, amb franges horitzontals color blanc acabat setinat, de 10 mm amb una separació de 4 mm, grau d'ocultació mitjà, de 40 micres d'espessor, 1,52 m d'amplada i 25 m de longitud, no inflamable, aplicada en la cara interior de l'envidriament en interiors de façana. Inclús solució sabonosa, per a la neteja de la superfície del vidre i la col·locació de làmines adhesives.
Inclou: Neteja de la superfície del vidre. Humectació, mitjançant ruixat, de les superfícies a adherir. Aplicació i estesa de la làmina, mitjançant pressió amb rasqueta. Neteja i assecat de la superfície.
Criteri d'amidament de projecte: Superfície mesurada segons documentació gràfica de Projecte.
Criteri de mesura d'obra: Es mesurarà la superfície realment executada segons especificacions de Projecte.

| Codi | Ut | Descripció | Rendiment | Preu | Import |
|---|---|---|---|---|---|
| mt21lmc030a | l | Líquid netejador a base de solució sabonosa al 6% en aigua, per a aplicar amb polvoritzador, per a la neteja de la superfície del vidre i la col·locació de làmines adhesives. (material) | 0.150 | 0.23 | 0.03 |
| mt21lmc040h | m² | Làmina adhesiva de polièster, amb franges horitzontals color blanc acabat setinat, de 10 mm amb una separació de 4 mm, grau d'ocultació mitjà, de 40 micres d'espessor, 1,52 m d'amplada i 25 m de longitud, no inflamable, per a la seva aplicació en la cara interior de l'envidriament en interiors. (material) | 1.050 | 7.71 | 8.10 |
| op00pul010 |  | Motxilla polvoritzadora. | 1.000 | 0.00 | 0.00 |
| mo055 | h | Oficial 1ª vidrier. (mà d'obra) | 0.096 | 28.33 | 2.72 |
| mo110 | h | Ajudant vidrier. (mà d'obra) | 0.096 | 27.26 | 2.62 |
| % | % | Costos directes complementaris | 2 % | 13.47 | 0.27 |
|  |  | Costos directes |  |  | 13.74 |
