# Sistema "AQUAPOL", de protecció enfront de la humitat i assecat de murs

- Propietat de l'arxiu: CYPE INGENIEROS, S.A.
- Format: FIEBDC-3/2002
- Divisa: EUR
- Costos indirectes: 3.00 %
- IVA: 21.00 %

## N Aïllaments e impermeabilitzacions

### NH Tractament d'humitats per capil·laritat

#### NHD Dispositius

**NHD020** U Sistema "AQUAPOL", de protecció enfront de la humitat i assecat de murs.
Sistema "AQUAPOL", de protecció enfront de la humitat i assecat de murs, per a una superfície construïda en planta d'entre 251 i 350 m², format per un dispositiu de sostre, D2000-3, de 17 cm d'altura i 32,5 cm de diàmetre, segons estudi previ de la geometria de la planta, apte per a qualsevol material i gruix de mur.
Inclou: Inspecció visual i toma de dades. Redacció de l'informe tècnic. Instal·lació del sistema.
Criteri d'amidament de projecte: Nombre d'unitats previstes, segons documentació gràfica de Projecte.
Criteri de mesura d'obra: Es mesurarà el nombre d'unitats realment executades segons especificacions de Projecte.

| Codi | Ut | Descripció | Rendiment | Preu | Import |
|---|---|---|---|---|---|
| mt15daq005c | U | Desplaçaments, estudi previ i primera supervisió de sistema "AQUAPOL", de protecció enfront de la humitat i assecat de murs. (material) | 1.000 | 2131.45 | 2131.45 |
| mt15daq010ma | U | Sistema "AQUAPOL", de protecció enfront de la humitat i assecat de murs, per a una superfície construïda en planta d'entre 251 i 350 m², format per un dispositiu de sostre, D2000-3, de 17 cm d'altura i 32,5 cm de diàmetre, segons estudi previ de la geometria de la planta, apte per a qualsevol material i gruix de mur. (material) | 1.000 | 4859.61 | 4859.61 |
| mo011 | h | Oficial 1ª muntador. (mà d'obra) | 7.194 | 30.63 | 220.35 |
| mo080 | h | Ajudant muntador. (mà d'obra) | 7.194 | 26.39 | 189.85 |
| % | % | Costos directes complementaris | 2 % | 7401.26 | 148.03 |
|  |  | Costos directes |  |  | 7549.29 |
