# Impermeabilització de piscines. Sistema Drypool "GRUPO PUMA"

- Propietat de l'arxiu: CYPE INGENIEROS, S.A.
- Format: FIEBDC-3/2002
- Divisa: EUR
- Costos indirectes: 3.00 %
- IVA: 21.00 %

## N Aïllaments e impermeabilitzacions

### NI Impermeabilitzacions

#### NIA Fosses d'ascensor, depòsits i piscines

**NIA120** m² Impermeabilització de piscines. Sistema Drypool "GRUPO PUMA".
Impermeabilització de piscines. Sistema Drypool "GRUPO PUMA", format per dues capes de morter impermeabilitzant semiflexible bicomponent, Morcem Dry SF Plus "GRUPO PUMA", color gris, a base de ciment blanc d'alta resistència, àrids seleccionats, additius especials i resines estès amb corró, reforçada amb malla de fibra de vidre antiàlcalis, Malla Drypool "GRUPO PUMA" disposada en un 20 % de la seva superfície, embeguda entre dues capes de morter impermeabilitzant, banda de reforç Bandtec "GRUPO PUMA" de 100 mm d'amplada, composta per una làmina viscoelàstica revestida de geotèxtil no teixit en punts singulars; prèvia realització d'angle còncau, a mitja canya, en trobaments amb morter reparador, reforçat amb fibres, resistent als sulfats, Morcemrest RF35 "GRUPO PUMA", classe R3, tipus CC, segons UNE-EN 1504-3.
Criteri de valoració econòmica: El preu no inclou la capa de protecció.
Inclou: Neteja i preparació de la superfície suport. Execució amb morter de l'angle a mitja canya. Aplicació de la primera capa d'impermeabilitzant. Col·locació de la banda de reforç. Aplicació de la segona capa d'impermeabilitzant. Col·locació de la malla. Aplicació de la tercera capa d'impermeabilitzant.
Criteri d'amidament de projecte: Superfície mesurada en projecció horitzontal, segons documentació gràfica de Projecte, des de les cares interiors dels ampits o plastrons perimetrals que la limiten.
Criteri de mesura d'obra: Es mesurarà, en projecció horitzontal, la superfície realment executada segons especificacions de Projecte, des de les cares interiors dels ampits o plastrons perimetrals que la limiten.

| Codi | Ut | Descripció | Rendiment | Preu | Import |
|---|---|---|---|---|---|
| mt28mrp011b | kg | Morter reparador, reforçat amb fibres, resistent als sulfats, de molt alta resistència mecànica i retracció compensada, Morcemrest RF35 "GRUPO PUMA", amb una resistència a compressió a 28 dies major o igual a 40 N/mm² i un mòdul d'elasticitat major o igual a 17000 N/mm², classe R3, tipus CC, segons UNE-EN 1504-3, Euroclasse A1 de reacció al foc, segons UNE-EN 13501-1, compost per ciments especials, àrids seleccionats, additius i fibres, aplicat en espessors de fins 35 mm en vertical i 75 mm en horitzontal. (material) | 3.600 | 0.71 | 2.56 |
| mt15igp053a | m | Banda de reforç Bandtec "GRUPO PUMA" de 100 mm d'amplada, composta per una làmina viscoelàstica revestida de geotèxtil no teixit. (material) | 0.100 | 4.83 | 0.48 |
| mt15igp006a | kg | Morter impermeabilitzant semiflexible bicomponent, Morcem Dry SF Plus "GRUPO PUMA", color gris, a base de ciment blanc d'alta resistència, àrids seleccionats, additius especials i resines, amb certificat de potabilitat, segons UNE-EN 1504-2. (material) | 4.400 | 2.47 | 10.87 |
| mt15igp052a | m² | Malla de fibra de vidre antiàlcalis, Malla Drypool "GRUPO PUMA". (material) | 0.200 | 1.94 | 0.39 |
| mo029 | h | Oficial 1ª aplicador de làmines impermeabilitzants. (mà d'obra) | 0.210 | 29.67 | 6.23 |
| mo067 | h | Ajudant aplicador de làmines impermeabilitzants. (mà d'obra) | 0.210 | 26.39 | 5.54 |
| % | % | Costos directes complementaris | 2 % | 26.07 | 0.52 |
|  |  | Costos directes |  |  | 26.59 |
