# Impermeabilització de ampit amb làmines asfàltiques

- Propietat de l'arxiu: CYPE INGENIEROS, S.A.
- Format: FIEBDC-3/2002
- Divisa: EUR
- Costos indirectes: 3.00 %
- IVA: 21.00 %

## N Aïllaments e impermeabilitzacions

### NI Impermeabilitzacions

#### NIF Façanes

**NIF031** m Impermeabilització de ampit amb làmines asfàltiques.
Impermeabilització de ampit amb làmina de betum modificat amb elastòmer SBS, LBM(SBS)-40/G-FP, Morterplas SBS FV 4 KG MIN "SOPREMA", amb armadura de feltre de fibra de vidre de 60 g/m², amb autoprotecció mineral de color gris, tipus monocapa, totalment adherida al suport amb bufador, prèvia emprimació amb pintura asfàltica Sopradère "SOPREMA", a base de betum asfàltic modificat i càrregues minerals en base solvent, d'aplicació en fred, preparada per a rebre el bimbell.
Criteri de valoració econòmica: El preu no inclou l'escopidor.
Inclou: Neteja i preparació de la superfície. Aplicació de l'emprimació. Col·locació de la impermeabilització.
Criteri d'amidament de projecte: Longitud mesurada segons documentació gràfica de Projecte.
Criteri de mesura d'obra: Es mesurarà la longitud realment executada segons especificacions de Projecte.

| Codi | Ut | Descripció | Rendiment | Preu | Import |
|---|---|---|---|---|---|
| mt27pas010d | l | Pintura asfàltica Sopradère "SOPREMA", a base de betum asfàltic modificat i càrregues minerals en base solvent, d'aplicació en fred. (material) | 0.150 | 4.73 | 0.71 |
| mt14lsa010bba | m² | Làmina de betum modificat amb elastòmer SBS, LBM(SBS)-40/G-FP, Morterplas SBS FV 4 KG MIN "SOPREMA", massa nominal 4 kg/m², amb armadura de feltre de fibra de vidre de 60 g/m², amb autoprotecció mineral de color gris. Segons UNE-EN 13707. (material) | 0.315 | 5.33 | 1.68 |
| mo029 | h | Oficial 1ª aplicador de làmines impermeabilitzants. (mà d'obra) | 0.180 | 29.67 | 5.34 |
| mo067 | h | Ajudant aplicador de làmines impermeabilitzants. (mà d'obra) | 0.180 | 26.39 | 4.75 |
| % | % | Costos directes complementaris | 2 % | 12.48 | 0.25 |
|  |  | Costos directes |  |  | 12.73 |
