# Impermeabilització de mur de fàbrica en contacte amb el terreny, per la seva cara interior, amb morter hidròfug

- Propietat de l'arxiu: CYPE INGENIEROS, S.A.
- Format: FIEBDC-3/2002
- Divisa: EUR
- Costos indirectes: 3.00 %
- IVA: 21.00 %

## N Aïllaments e impermeabilitzacions

### NI Impermeabilitzacions

#### NIM Murs en contacte amb el terreny

**NIM021** m² Impermeabilització de mur de fàbrica en contacte amb el terreny, per la seva cara interior, amb morter hidròfug.
Impermeabilització de mur de fàbrica de blocs de formigó en contacte amb el terreny, per la seva cara interior, amb morter impermeabilitzant Maxseal Super "DRIZORO", color gris, a base de ciment especial i àrids seleccionats, resistència a pressió hidrostàtica positiva de 8,5 bar i a pressió hidrostàtica negativa de 2,5 bar, aplicat en capes successives, de 2 mm de gruix total.
Inclou: Pastat amb creu de pastar elèctric. Estesa d'una primera capa sobre el suport humitejat. Assecat. Estesa d'una segona capa amb la mateixa consistència que la primera. Cura del morter. Repassos i neteja final.
Criteri d'amidament de projecte: Superfície mesurada segons documentació gràfica de Projecte.
Criteri de mesura d'obra: Es mesurarà la superfície realment executada segons especificacions de Projecte.

| Codi | Ut | Descripció | Rendiment | Preu | Import |
|---|---|---|---|---|---|
| mt09lid010e | kg | Morter impermeabilitzant Maxseal Super "DRIZORO", color gris, a base de ciment especial i àrids seleccionats, resistència a pressió hidrostàtica positiva de 8,5 bar i a pressió hidrostàtica negativa de 2,5 bar, segons UNE-EN 1504-2. (material) | 2.500 | 2.20 | 5.50 |
| op00tal020 |  | Trepant amb batedora. | 1.000 | 0.00 | 0.00 |
| mo032 | h | Oficial 1ª aplicador de productes impermeabilitzants. (mà d'obra) | 0.120 | 29.67 | 3.56 |
| mo070 | h | Ajudant aplicador de productes impermeabilitzants. (mà d'obra) | 0.060 | 26.39 | 1.58 |
| % | % | Costos directes complementaris | 2 % | 10.64 | 0.21 |
|  |  | Costos directes |  |  | 10.85 |
