# Impermeabilització líquida i aïllament termoreflector de cobertes, aplicació mecànica en calent. Sistema COOL-R XL (i) "QUILOSA"

- Propietat de l'arxiu: CYPE INGENIEROS, S.A.
- Format: FIEBDC-3/2002
- Divisa: EUR
- Costos indirectes: 3.00 %
- IVA: 21.00 %

## N Aïllaments e impermeabilitzacions

### NL Impermeabilitzacions líquides

#### NLG Cobertes, galeries i balcons

**NLG322** m² Impermeabilització líquida i aïllament termoreflector de cobertes, aplicació mecànica en calent. Sistema COOL-R XL (i) "QUILOSA".
Impermeabilització líquida i aïllament termoreflector de cobertes, classe W2, segons ETAG 005, amb un índex de reflectància solar (SRI) de 107, sobre superfície suport de formigó, amb un contingut d'humitat inferior o igual al 4%. Sistema COOL-R XL (i) "QUILOSA" format per dues capes de revestiment impermeabilitzant bicomponent a base de resina de poliurea, COOL-R Base Coat 920S "QUILOSA", 4 kg/m², aplicat mitjançant sistema de projecció mecànica en calenta, prèvia aplicació d'emprimació a base de resina de poliuretà, COOL-R Primer C700 "QUILOSA", 0,2 kg/m².
Criteri de valoració econòmica: El preu no inclou el revestiment.
Inclou: Aplicació de l'emprimació. Aplicació mecànica en calent de l'impermeabilitzant.
Criteri d'amidament de projecte: Superfície mesurada en projecció horitzontal, segons documentació gràfica de Projecte, des de les cares interiors dels ampits o plastrons perimetrals que la limiten.
Criteri de mesura d'obra: Es mesurarà, en projecció horitzontal, la superfície realment executada segons especificacions de Projecte, des de les cares interiors dels ampits o plastrons perimetrals que la limiten.

| Codi | Ut | Descripció | Rendiment | Preu | Import |
|---|---|---|---|---|---|
| mt15quo004a | kg | Emprimació a base de resina de poliuretà, COOL-R Primer C700 "QUILOSA". (material) | 0.200 | 7.00 | 1.40 |
| mt15quo050a | kg | Revestiment impermeabilitzant bicomponent a base de resina de poliurea, COOL-R Base Coat 920S "QUILOSA", per a aplicar mitjançant sistema de projecció mecànica en calenta. (material) | 4.000 | 5.80 | 23.20 |
| mq06pyp010 | h | Equip complet per projecció de productes impermeabilitzants líquids en calent. (maquinària) | 1.000 | 2.68 | 2.68 |
| op00tal020 |  | Trepant amb batedora. | 1.000 | 0.00 | 0.00 |
| mo032 | h | Oficial 1ª aplicador de productes impermeabilitzants. (mà d'obra) | 0.120 | 28.42 | 3.41 |
| mo070 | h | Ajudant aplicador de productes impermeabilitzants. (mà d'obra) | 0.120 | 25.28 | 3.03 |
| % | % | Costos directes complementaris | 2 % | 33.72 | 0.67 |
|  |  | Costos directes |  |  | 34.39 |
