# Sistema de triple barrera per a segellat perimetral del junt entre la fusteria exterior i el parament

- Propietat de l'arxiu: CYPE INGENIEROS, S.A.
- Format: FIEBDC-3/2002
- Divisa: EUR
- Costos indirectes: 3.00 %
- IVA: 21.00 %

## N Aïllaments e impermeabilitzacions

### NM Sistemes multifunció

#### NMC Fusteries

**NMC010** m Sistema de triple barrera per a segellat perimetral del junt entre la fusteria exterior i el parament.
Sistema de triple barrera per a segellat perimetral del junt entre la fusteria exterior i el parament, amb funcions d'estanquitat, permeabilitat al vapor d'aigua i aïllament termoacústic, format pels següents elements: SEGELLAT EXTERIOR: membrana d'estanquitat, autoadhesiva, de polipropilè, de 70 mm d'amplada, color blanc, gruix d'aire equivalent enfront de la difusió de vapor d'aigua major de 55 m, segons UNE-EN 1931; SEGELLAT INTERMEDI: escuma adhesiva autoexpansiva, elàstica, de poliuretà monocomponent, de 25 kg/m³ de densitat, conductivitat tèrmica 0,0345 W/(mK), 135% d'expansió, elongació fins a ruptura 45% i 7 N/cm² de resistència a tracció, estable de -40°C a 90°C; SEGELLAT INTERIOR: membrana d'estanquitat, autoadhesiva, de polipropilè, de 70 mm d'amplada, color rosa, gruix d'aire equivalent enfront de la difusió de vapor d'aigua menor de 0,05 m, segons UNE-EN 1931.
Inclou: Neteja i preparació de la superfície en la qual s'aplicarà l'escuma de poliuretà. Aplicació de l'escuma de poliuretà. Eliminació de l'escuma de poliuretà sobrant, una vegada solidificada. Tall i col·locació de la membrana d'estanquitat exterior. Tall i col·locació de la membrana d'estanquitat interior.
Criteri d'amidament de projecte: Longitud mesurada segons documentació gràfica de Projecte.
Criteri de mesura d'obra: Es mesurarà la longitud realment executada segons especificacions de Projecte.

| Codi | Ut | Descripció | Rendiment | Preu | Import |
|---|---|---|---|---|---|
| mt15qui010s | m | Membrana d'estanquitat, autoadhesiva, de polipropilè, de 70 mm d'amplada, color blanc, gruix d'aire equivalent enfront de la difusió de vapor d'aigua major de 55 m, segons UNE-EN 1931, amb adhesiu acrílic sense dissolvents i pel·lícula de separació de paper siliconat, subministrada en rotllos de 30 m de longitud, apta per a revestiment posterior, Euroclasse E de reacció al foc segons UNE-EN 13501-1, rang de temperatura de treball de -40 a 100°C, per al segellat perimetral exterior del junt entre la fusteria exterior i el parament. (material) | 1.000 | 3.08 | 3.08 |
| mt22www040 | U | Aerosol de 750 ml d' escuma adhesiva autoexpansiva, elàstica, de poliuretà monocomponent, de 25 kg/m³ de densitat, conductivitat tèrmica 0,0345 W/(mK), 135% d'expansió, elongació fins a ruptura 45% i 7 N/cm² de resistència a tracció, estable de -40°C a 90°C; per a aplicar amb pistola; segons UNE-EN 13165. (material) | 0.130 | 8.37 | 1.09 |
| mt15qui010n | m | Membrana d'estanquitat, autoadhesiva, de polipropilè, de 70 mm d'amplada, color rosa, gruix d'aire equivalent enfront de la difusió de vapor d'aigua menor de 0,05 m, segons UNE-EN 1931, amb adhesiu acrílic sense dissolvents i pel·lícula de separació de paper siliconat, subministrada en rotllos de 30 m de longitud, apta per a revestiment posterior, Euroclasse E de reacció al foc segons UNE-EN 13501-1, rang de temperatura de treball de -40 a 100°C, per al segellat perimetral interior del junt entre la fusteria exterior i el parament. (material) | 1.000 | 3.08 | 3.08 |
| mo020 | h | Oficial 1ª construcció. (mà d'obra) | 0.120 | 28.42 | 3.41 |
| mo113 | h | Peó ordinari construcció. (mà d'obra) | 0.180 | 23.81 | 4.29 |
| % | % | Costos directes complementaris | 2 % | 14.95 | 0.30 |
|  |  | Costos directes |  |  | 15.25 |
