# Punt singular per a coberta inclinada de polièster

- Propietat de l'arxiu: CYPE INGENIEROS, S.A.
- Format: FIEBDC-3/2002
- Divisa: EUR
- Costos indirectes: 3.00 %
- IVA: 21.00 %

## Q Cobertes

### QU Components de cobertes inclinades i corbes

#### QUO De plaques de polièster

**QUO011** m Punt singular per a coberta inclinada de polièster.
Carener per a coberta inclinada, amb una pendent major del 10%, amb careners de polièster, amb ales adaptables a qualsevol angle, color verd RAL 6011. Inclús accessoris de fixació de les peces a les plaques.
Criteri de valoració econòmica: El preu no inclou la superfície suport.
Inclou: Replanteig i col·locació de les peces d'acabat sobre les plaques de coberta. Fixació de les peces a les plaques.
Criteri d'amidament de projecte: Longitud amidada segons documentació gràfica de Projecte, incrementada en 5 cm a cada costat.
Criteri de mesura d'obra: Es mesurarà la longitud realment executada segons especificacions de Projecte, incloent els acords en els suports.

| Codi | Ut | Descripció | Rendiment | Preu | Import |
|---|---|---|---|---|---|
| mt13lpo135a | m | Cavalló de polièster, amb ales adaptables a qualsevol angle, color verd RAL 6011, per a cobertes de plaques. (material) | 1.100 | 17.41 | 19.15 |
| mt13lpo052c | U | Cargol autoroscant, per a la fixació sobre suport metàl·lic. (material) | 0.250 | 0.10 | 0.03 |
| op00ciz010 |  | Cisalla. | 1.000 | 0.00 | 0.00 |
| op00roe010 |  | Rosegadora. | 1.000 | 0.00 | 0.00 |
| mo051 | h | Oficial 1ª muntador de tancaments industrials. (mà d'obra) | 0.108 | 30.63 | 3.31 |
| mo098 | h | Ajudant muntador de tancaments industrials. (mà d'obra) | 0.108 | 26.39 | 2.85 |
| % | % | Costos directes complementaris | 2 % | 25.34 | 0.51 |
|  |  | Costos directes |  |  | 25.85 |
