# Cobertura de plaques de policarbonat "ONDULINE"

- Propietat de l'arxiu: CYPE INGENIEROS, S.A.
- Format: FIEBDC-3/2002
- Divisa: EUR
- Costos indirectes: 3.00 %
- IVA: 21.00 %

## Q Cobertes

### QU Components de cobertes inclinades i corbes

#### QUP De plaques de policarbonat

**QUP013** m² Cobertura de plaques de policarbonat "ONDULINE".
Cobertura de plaques translúcides trapezoïdals de policarbonat, Onduclair PC Color "ONDULINE", color ivori RAL 1015, de 10 mm d'espessor, col·locades amb un cavalcament de la placa superior de 200 mm i un cavalcament lateral d'un trapezi i fixades mecànicament sobre entramat lleuger metàl·lic o de fusta, a coberta inclinada, amb una pendent major del 10%. Inclús accessoris de fixació de les plaques.
Criteri de valoració econòmica: El preu no inclou la superfície suport ni la resolució de punts singulars.
Inclou: Replanteig de les plaques per faldó. Col·locació de les peces per a recolzament de les plaques. Tall, preparació i col·locació de les plaques. Fixación mecànic de les plaques.
Criteri d'amidament de projecte: Superfície mesurada en veritable magnitud, segons documentació gràfica de Projecte.
Criteri de mesura d'obra: Es mesurarà, en veritable magnitud, la superfície realment executada segons especificacions de Projecte.

| Codi | Ut | Descripció | Rendiment | Preu | Import |
|---|---|---|---|---|---|
| mt13lpo130x | m² | Placa translúcida trapezoïdal de policarbonat, Onduclair PC Color "ONDULINE", color ivori RAL 1015, de 10 mm d'espessor. (material) | 1.070 | 11.75 | 12.57 |
| mt13lpo140l | U | Kit d'accessoris de fixació "ONDULINE", per a plaques de polièster, en cobertes inclinades, format per peces de polipropilè per a recolzament de placa trapezoïdal, amb el mateix perfil de la greca, peces d'acer inoxidable amb volandera d'EPDM per a col·locar sobre la part superior de la placa i assegurar l'estanquitat de la fixació i cargols autoroscants. (material) | 0.200 | 46.53 | 9.31 |
| op00ciz010 |  | Cisalla. | 1.000 | 0.00 | 0.00 |
| op00roe010 |  | Rosegadora. | 1.000 | 0.00 | 0.00 |
| mo051 | h | Oficial 1ª muntador de tancaments industrials. (mà d'obra) | 0.108 | 30.63 | 3.31 |
| mo098 | h | Ajudant muntador de tancaments industrials. (mà d'obra) | 0.108 | 26.39 | 2.85 |
| % | % | Costos directes complementaris | 2 % | 28.04 | 0.56 |
|  |  | Costos directes |  |  | 28.60 |
