# Xapat amb plaques de pedra natural fixades amb adhesiu cimentós i grapes d'ancoratge

- Propietat de l'arxiu: CYPE INGENIEROS, S.A.
- Format: FIEBDC-3/2002
- Divisa: EUR
- Costos indirectes: 3.00 %
- IVA: 21.00 %

## R Revestiments i extradossats

### RA De peces rígides en paraments verticals

#### RAP De pedra natural

**RAP007** m² Xapat amb plaques de pedra natural fixades amb adhesiu cimentós i grapes d'ancoratge.
Xapat amb plaques mecanitzades de granit Gris Quintana, acabat polit, de 60x40x3 cm, rebut amb adhesiu cimentós millorat, C2 TE, amb lliscament reduït i temps obert ampliat, gris. Rejuntat amb morter de junts cimentós, CG1, per a junta mínima (entre 1,5 i 3 mm), amb la mateixa tonalitat de les peces. Inclús grapes d'ancoratge d'acer inoxidable, caixes en mur, talls, biaix de cartabó, juntes i peces especials.
Inclou: Neteja i humectació del parament a revestir. Col·locació i aplomat de mires de referència. Estesa de fils entre mires. Preparació de la pedra natural, esquitxant-la amb beurada de ciment i sorra per la cara interior. Col·locació de les grapes d'ancoratge. Col·locació de les llosetes. Comprovació de l'aplomat, nivell i alineació de la filada de plaquetes. Rejuntat. Neteja final del parament.
Criteri d'amidament de projecte: Superfície mesurada segons documentació gràfica de Projecte, deduint els buits de superfície major de 1 m², afegint a canvi la superfície de la part interior del buit, corresponent al desenvolupament de brancals i llindes. No s'ha incrementat l'amidament per trencaments i retallades, ja que en la descomposició s'ha considerat un 5% més de peces.
Criteri de mesura d'obra: Es mesurarà la superfície realment executada segons especificacions de Projecte, deduint els buits de superfície major de 1 m², afegint a canvi la superfície de la part interior del buit, corresponent al desenvolupament de brancals i llindes.

| Codi | Ut | Descripció | Rendiment | Preu | Import |
|---|---|---|---|---|---|
| mt18bgn010amc | m² | Placa mecanitzada de granit nacional, Gris Quintana, 60x40x3 cm, acabat polit, segons UNE-EN 1469. (material) | 1.050 | 70.73 | 74.27 |
| mt19paj010 | U | Kit de fixació format per grapes d'ancoratge d'acer inoxidable de 5 mm i cargols, en xapat de paraments amb materials petris. (material) | 1.000 | 4.41 | 4.41 |
| mt09mcr021q | kg | Adhesiu cimentós millorat, C2 TE, amb lliscament reduït i temps obert ampliat, segons UNE-EN 12004, color gris. (material) | 2.500 | 0.60 | 1.50 |
| mt09mcr060c | kg | Morter de junts cimentós, CG1, per a junta mínima entre 1,5 i 3 mm, segons UNE-EN 13888. (material) | 0.100 | 0.70 | 0.07 |
| op00sie030 |  | Serra de disc de diamant, per a taula de treball, de tall humit. | 1.000 | 0.00 | 0.00 |
| op00tal010 |  | Trepant. | 1.000 | 0.00 | 0.00 |
| mo022 | h | Oficial 1ª col·locador de pedra natural. (mà d'obra) | 1.439 | 28.42 | 40.90 |
| mo060 | h | Ajudant col·locador de pedra natural. (mà d'obra) | 0.719 | 25.28 | 18.18 |
| % | % | Costos directes complementaris | 2 % | 139.33 | 2.79 |
|  |  | Costos directes |  |  | 142.12 |
