# Perfil decoratiu en revestiment interior amb peces ceràmiques

- Propietat de l'arxiu: CYPE INGENIEROS, S.A.
- Format: FIEBDC-3/2002
- Divisa: EUR
- Costos indirectes: 3.00 %
- IVA: 21.00 %

## R Revestiments i extradossats

### RA De peces rígides en paraments verticals

#### RAU Peces especials

**RAU110** m Perfil decoratiu en revestiment interior amb peces ceràmiques.
Llistell amb perfil de secció quadrada de compòsit (WPC), color blanc, en revestiment interior amb peces ceràmiques de 10 mm d'espessor. SUPORT: parament vertical, de fins 3 m d'altura. COL·LOCACIÓ: amb el mateix material que les peces ceràmiques.
Inclou: Replanteig. Tall del perfil. Col·locació del perfil. Neteja final.
Criteri d'amidament de projecte: Longitud mesurada segons documentació gràfica de Projecte, sense incloure buits de portes.
Criteri de mesura d'obra: Es mesurarà la longitud realment executada segons especificacions de Projecte.

| Codi | Ut | Descripció | Rendiment | Preu | Import |
|---|---|---|---|---|---|
| mt19awa120b | m | Perfil de secció quadrada de compòsit (WPC), color blanc de 2,5 m de longitud, per a ús decoratiu en revestiments amb peces ceràmiques de 10 mm d'espessor. (material) | 1.050 | 6.32 | 6.64 |
| op00sie030 |  | Serra de disc de diamant, per a taula de treball, de tall humit. | 1.000 | 0.00 | 0.00 |
| mo024 | h | Oficial 1ª enrajolador. (mà d'obra) | 0.150 | 28.42 | 4.26 |
| % | % | Costos directes complementaris | 2 % | 10.90 | 0.22 |
|  |  | Costos directes |  |  | 11.12 |
