# Revestiment mural amb paper de vinil

- Propietat de l'arxiu: CYPE INGENIEROS, S.A.
- Format: FIEBDC-3/2002
- Divisa: EUR
- Costos indirectes: 3.00 %
- IVA: 21.00 %

## R Revestiments i extradossats

### RD Decoratius

#### RDP De paper

**RDP010** m² Revestiment mural amb paper de vinil.
Revestiment mural amb paper de vinil expandit, de 270 g/m². Col·locació en obra: amb cua cel·lulòsica, soluble en aigua.
Inclou: Neteja i preparació de la superfície suport. Replanteig. Tall i preparació del revestiment. Aplicació de l'adhesiu. Col·locació i fixació del revestiment. Neteja de l'adhesiu sobrant i pas del corró d'aixafar juntes. Resolució de trobades i punts singulars.
Criteri d'amidament de projecte: Superfície mesurada segons documentació gràfica de Projecte, deduint els buits de superfície major de 2 m².
Criteri de mesura d'obra: Es mesurarà la superfície realment executada segons especificacions de Projecte, deduint els buits de superfície major de 2 m².

| Codi | Ut | Descripció | Rendiment | Preu | Import |
|---|---|---|---|---|---|
| mt29cam020 | kg | Cua cel·lulòsica, soluble en aigua, per a papers pintats. (material) | 0.010 | 11.12 | 0.11 |
| mt29pap010e | m² | Paper de vinil expandit, de 270 g/m², per a revestiment de paraments verticals interiors. (material) | 1.100 | 6.40 | 7.04 |
| op00sie030 |  | Serra de disc de diamant, per a taula de treball, de tall humit. | 1.000 | 0.00 | 0.00 |
| op00tal010 |  | Trepant. | 1.000 | 0.00 | 0.00 |
| mo038 | h | Oficial 1ª pintor. (mà d'obra) | 0.096 | 29.67 | 2.85 |
| mo076 | h | Ajudant pintor. (mà d'obra) | 0.096 | 26.39 | 2.53 |
| % | % | Costos directes complementaris | 2 % | 12.53 | 0.25 |
|  |  | Costos directes |  |  | 12.78 |
