# Acabat d'esglaó amb revestiment flexible o tèxtil, mitjançant perfil preformat

- Propietat de l'arxiu: CYPE INGENIEROS, S.A.
- Format: FIEBDC-3/2002
- Divisa: EUR
- Costos indirectes: 3.00 %
- IVA: 21.00 %

## R Revestiments i extradossats

### RE Esglaons

#### REA Rematades

**REA020** m Acabat d'esglaó amb revestiment flexible o tèxtil, mitjançant perfil preformat.
Formació d'acabat d'esglaó amb revestiment flexible o tèxtil, mitjançant perfil en L perforat d'alumini anoditzat, de 40 mm d'amplada i 20 mm d'altura, color plata, amb osques antilliscants i forats aixamfranats. Inclús neteja i preparació de la superfície suport, replanteig i fixació del perfil amb cargols d'acer.
Inclou: Neteja i preparació de la superfície suport. Replanteig. Tall, col·locació i fixació del perfil.
Criteri d'amidament de projecte: Longitud mesurada segons documentació gràfica de Projecte.
Criteri de mesura d'obra: Es mesurarà la longitud realment executada segons especificacions de Projecte.

| Codi | Ut | Descripció | Rendiment | Preu | Import |
|---|---|---|---|---|---|
| mt18rpe030a | m | Perfil en L perforat d'alumini anoditzat, de 40 mm d'amplada i 20 mm d'altura, color plata, amb osques antilliscants i forats aixamfranats, per a acabat d'esglaó amb revestiment flexible o tèxtil; inclús accessoris de fixació. (material) | 1.050 | 12.30 | 12.92 |
| mo023 | h | Oficial 1ª enrajolador. (mà d'obra) | 0.060 | 29.67 | 1.78 |
| % | % | Costos directes complementaris | 2 % | 14.70 | 0.29 |
|  |  | Costos directes |  |  | 14.99 |
