# Urinari de porcellana sanitària "ROCA"

- Propietat de l'arxiu: CYPE INGENIEROS, S.A.
- Format: FIEBDC-3/2002
- Divisa: EUR
- Costos indirectes: 3.00 %
- IVA: 21.00 %

## S Senyalització i equipament

### SA Aparells sanitaris

#### SAU Urinaris

**SAU010** U Urinari de porcellana sanitària "ROCA".
Urinari de porcellana sanitària, amb alimentació encastada, model Urinett "ROCA", color Pergamon, de 285x325x525 mm, equipat amb aixeta de pas recte per a urinari, amb temps de flux ajustable, acabat cromat, model Avant. Inclús silicona per a segellat de junts.
Inclou: Replanteig. Col·locació i fixació de l'aparell. Muntatge del desguàs. Connexió a la xarxa d'evacuació. Muntatge de l'aixeteria. Connexió a la xarxa d'aigua freda. Comprovació del seu correcte funcionament. Segellat de junts.
Criteri d'amidament de projecte: Nombre d'unitats previstes, segons documentació gràfica de Projecte.
Criteri de mesura d'obra: Es mesurarà el nombre d'unitats realment col·locades segons especificacions de Projecte.

| Codi | Ut | Descripció | Rendiment | Preu | Import |
|---|---|---|---|---|---|
| mt30uar030e | U | Urinari de porcellana sanitària, amb alimentació encastada, model Urinett "ROCA", color Pergamon, de 285x325x525 mm, segons UNE 67001. (material) | 1.000 | 323.40 | 323.40 |
| mt31gmo060a | U | Aixeta de pas recte per a urinari, amb temps de flux ajustable, acabat cromat, model Avant "ROCA", amb roseta rodona i connexions de 1/2" de diàmetre. (material) | 1.000 | 179.20 | 179.20 |
| mt30www005 | U | Cartutx de 300 ml de silicona àcida monocomponent, fungicida, per a segellat de junts en ambients humits. (material) | 0.012 | 7.50 | 0.09 |
| op00ato010 |  | Tornavís. | 1.000 | 0.00 | 0.00 |
| op00mar010 |  | Martell. | 1.000 | 0.00 | 0.00 |
| op00tal010 |  | Trepant. | 1.000 | 0.00 | 0.00 |
| mo008 | h | Oficial 1ª lampista. (mà d'obra) | 1.199 | 30.63 | 36.73 |
| % | % | Costos directes complementaris | 2 % | 539.42 | 10.79 |
|  |  | Costos directes |  |  | 550.21 |
