# Bastidor encastat per a urinari

- Propietat de l'arxiu: CYPE INGENIEROS, S.A.
- Format: FIEBDC-3/2002
- Divisa: EUR
- Costos indirectes: 3.00 %
- IVA: 21.00 %

## S Senyalització i equipament

### SA Aparells sanitaris

#### SAU Urinaris

**SAU100** U Bastidor encastat per a urinari.
Bastidor tubular premuntat, regulable en altura fins a 200 mm, acabat amb emprimació antioxidant, de 120 a 170 mm de profunditat, per a urinari, amb sistema de muntatge ràpid i fàcil, amb fixacions, suport regulable en altura per a urinari, accessoris per a connexió de l'aixeteria, tirantet flexible de 1/2" de diàmetre i tub de desguàs de 50 mm de diàmetre. Instal·lació encastada en mur de fàbrica.
Inclou: Replanteig. Col·locació i fixació. Connexió a la xarxa d'evacuació. Connexió a la xarxa d'aigua freda. Comprovació del seu correcte funcionament.
Criteri d'amidament de projecte: Nombre d'unitats previstes, segons documentació gràfica de Projecte.
Criteri de mesura d'obra: Es mesurarà el nombre d'unitats realment col·locades segons especificacions de Projecte.

| Codi | Ut | Descripció | Rendiment | Preu | Import |
|---|---|---|---|---|---|
| mt30oli104a | U | Bastidor tubular premuntat, regulable en altura fins a 200 mm, acabat amb emprimació antioxidant, de 120 a 170 mm de profunditat, per a urinari, amb sistema de muntatge ràpid i fàcil, amb fixacions, suport regulable en altura per a urinari, accessoris per a connexió de l'aixeteria, tirantet flexible de 1/2" de diàmetre i tub de desguàs de 50 mm de diàmetre, per a encastar a mur de fàbrica o a envà de plaques de guix. (material) | 1.000 | 257.74 | 257.74 |
| op00tal010 |  | Trepant. | 1.000 | 0.00 | 0.00 |
| op00ato010 |  | Tornavís. | 1.000 | 0.00 | 0.00 |
| mo008 | h | Oficial 1ª lampista. (mà d'obra) | 0.839 | 29.34 | 24.62 |
| % | % | Costos directes complementaris | 2 % | 282.36 | 5.65 |
|  |  | Costos directes |  |  | 288.01 |
