# Abocador suspès de porcellana sanitària

- Propietat de l'arxiu: CYPE INGENIEROS, S.A.
- Format: FIEBDC-3/2002
- Divisa: EUR
- Costos indirectes: 3.00 %
- IVA: 21.00 %

## S Senyalització i equipament

### SA Aparells sanitaris

#### SAV Abocadors

**SAV015** U Abocador suspès de porcellana sanitària.
Abocador suspès, de porcellana sanitària acabat vitrificat, color blanc acabat brillant, de 455x380x355 mm, amb reixeta d'acer acabat cromat brillant, amb joc de potes d'acer inoxidable. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30vai020a | U | Abocador suspès, de porcellana sanitària acabat vitrificat, color blanc acabat brillant, de 455x380x355 mm, amb reixeta d'acer acabat cromat brillant. (material) | 1.000 | 242.50 | 242.50 |
| mt30vai021a | U | Joc de potes d'acer inoxidable, amb elements de fixació. (material) | 1.000 | 91.18 | 91.18 |
| mt30www005 | U | Cartutx de 300 ml de silicona àcida monocomponent, fungicida, per a segellat de junts en ambients humits. (material) | 0.012 | 7.50 | 0.09 |
| op00ato010 |  | Tornavís. | 1.000 | 0.00 | 0.00 |
| op00mar010 |  | Martell. | 1.000 | 0.00 | 0.00 |
| op00tal010 |  | Trepant. | 1.000 | 0.00 | 0.00 |
| mo008 | h | Oficial 1ª lampista. (mà d'obra) | 1.439 | 29.34 | 42.22 |
| % | % | Costos directes complementaris | 2 % | 375.99 | 7.52 |
|  |  | Costos directes |  |  | 383.51 |
