# Topall protector de mans per a porta interior. Col·locació en la fulla de la porta

- Propietat de l'arxiu: CYPE INGENIEROS, S.A.
- Format: FIEBDC-3/2002
- Divisa: EUR
- Costos indirectes: 3.00 %
- IVA: 21.00 %

## S Senyalització i equipament

### SD Proteccions

#### SDO Protectors per a portes

**SDO012** U Topall protector de mans per a porta interior. Col·locació en la fulla de la porta.
Topall protector de mans per a porta interior, d'escuma de polietilè d'alta densitat, amb forma d'U, de 11x3 cm i 3 cm de gruix, per a col·locar a pressió en la fulla de la porta.
Inclou: Muntatge.
Criteri d'amidament de projecte: Nombre d'unitats previstes, segons documentació gràfica de Projecte.
Criteri de mesura d'obra: Es mesurarà el nombre d'unitats realment col·locades segons especificacions de Projecte.

| Codi | Ut | Descripció | Rendiment | Preu | Import |
|---|---|---|---|---|---|
| mt53pdi051a | U | Topall protector de mans per a porta interior, d'escuma de polietilè d'alta densitat, amb forma d'U, de 11x3 cm i 3 cm de gruix, color blau, per a col·locar a pressió en la fulla de la porta. (material) | 1.000 | 1.95 | 1.95 |
| mo080 | h | Ajudant muntador. (mà d'obra) | 0.060 | 25.28 | 1.52 |
| % | % | Costos directes complementaris | 2 % | 3.47 | 0.07 |
|  |  | Costos directes |  |  | 3.54 |
