# Coronació de mur de contenció de terres. Sistema Allan Block "BREINCO"

- Propietat de l'arxiu: CYPE INGENIEROS, S.A.
- Format: FIEBDC-3/2002
- Divisa: EUR
- Costos indirectes: 3.00 %
- IVA: 21.00 %

## U Urbanització interior de la parcel·la

### UN Contencions

#### UNY Sistemes de murs de contenció

**UNY015** m Coronació de mur de contenció de terres. Sistema Allan Block "BREINCO".
Coronació de mur de contenció de terres, sistema Allan Block "BREINCO", amb peces prefabricades de formigó, AB caps "BREINCO", color Grey, de 22x10x30,5 cm. COL·LOCACIÓ: amb massilla elàstica monocomponent a base de poliuretà.
Inclou: Replanteig. Col·locació de les peces.
Criteri d'amidament de projecte: Longitud mesurada a eixos, segons documentació gràfica de Projecte.
Criteri de mesura d'obra: Es mesurarà a eixos de mur, la longitud realment executada segons especificacions de Projecte.

| Codi | Ut | Descripció | Rendiment | Preu | Import |
|---|---|---|---|---|---|
| mt47phv020a | U | Peça prefabricada de formigó, AB caps "BREINCO", color Grey, de 22x10x30,5 cm, per a coronació de mur de contenció de terres. (material) | 4.500 | 1.79 | 8.06 |
| mt15sja140a | U | Cartutx de massilla elàstica monocomponent a base de poliuretà, de 310 cm³, d'elasticitat permanent i enduriment ràpid, color gris. (material) | 0.160 | 9.95 | 1.59 |
| mo041 | h | Oficial 1ª construcció d'obra civil. (mà d'obra) | 0.192 | 29.67 | 5.70 |
| mo087 | h | Ajudant construcció d'obra civil. (mà d'obra) | 0.192 | 26.39 | 5.07 |
| % | % | Costos directes complementaris | 2 % | 20.42 | 0.41 |
|  |  | Costos directes |  |  | 20.83 |
