# Càrrega de terres

- Propietat de l'arxiu: CYPE Ingenieros S.A.
- Format: FIEBDC-3/2016
- Programa: Generador de preus de la construcció. CYPE Ingenieros, S.A.
- Data: 06/06/2025
- Divisa: EUR
- Costos indirectes: 3 %
- IVA: 21 %

## A Condicionament del terreny

### AD Moviment de terres en edificació

#### ADT Càrregues i transports dins de l'obra

**ADT020** m³ Càrrega de terres.
Càrrega de terres procedents d'excavacions, amb mitjans mecànics, sobre camió.
Criteri de valoració econòmica: El preu inclou el temps d'espera en obra durant les operacions de càrrega, però no inclou el transport.
Inclou: Càrrega de terres.
Criteri d'amidament de projecte: Volum mesurat sobre les seccions teòriques de les excavacions, incrementades cadascuna d'elles pel seu corresponent coeficient d'esponjament, d'acord amb el tipus de terreny considerat.
Criteri de mesura d'obra: Es mesurarà, incloent l'estufament, el volum de terres realment transportat segons especificacions de Projecte.

| Codi | Ut | Descripció | Rendiment | Preu | Import |
|---|---|---|---|---|---|
| mq01ret020a | h | Retrocarregadora sobre pneumàtics, de 64 kW. (maquinària) | 0.053 | 38.66 | 2.049 |
| mq04cab010c | h | Camió basculant de 12 t de càrrega, de 162 kW. (maquinària) | 0.053 | 44.99 | 2.384 |
| % | % | Costos directes complementaris | 2 % | 4.433 | 0.089 |
|  |  | Costos directes |  |  | 4.522 |
