# Estabilització de talussos verticals mitjançant la projecció per via humida de formigó

- Propietat de l'arxiu: CYPE Ingenieros S.A.
- Format: FIEBDC-3/2016
- Programa: Generador de preus de la construcció. CYPE Ingenieros, S.A.
- Data: 06/06/2025
- Divisa: EUR
- Costos indirectes: 3 %
- IVA: 21 %

## A Condicionament del terreny

### AD Moviment de terres en edificació

#### ADV Estabilització de talussos

**ADV020** m² Estabilització de talussos verticals mitjançant la projecció per via humida de formigó.
Estabilització de talussos verticals mitjançant la projecció per via humida de formigó, HM-D-400/F/12/XC2, de 10 cm de gruix total en capes successives.
Inclou: Preparació de la superfície suport. Regulació de la uniformitat de la pressió de l'aire i de la velocitat. Regulació del contingut d'aigua. Projecció del material, mantenint el bec a la distància adequada. Retirada i càrrega dels productes de rebot i de les restes generades.
Criteri d'amidament de projecte: Superfície mesurada en projecció vertical, segons documentació gràfica de Projecte.
Criteri de mesura d'obra: Es mesurarà, en projecció vertical, la superfície realment executada segons especificacions de Projecte.

| Codi | Ut | Descripció | Rendiment | Preu | Import |
|---|---|---|---|---|---|
| mt10hal200b | m³ | Formigó per projectar, HM-D-400/F/12/XC2, fabricat en central. (material) | 0.13 | 98.5 | 12.805 |
| mq06gun010 | h | Gunitadora de formigó per via humida 33 kW. (maquinària) | 0.15 | 35 | 5.250 |
| mo020 | h | Oficial 1ª construcció. (mà d'obra) | 0.575 | 29.67 | 17.060 |
| mo113 | h | Peó ordinari construcció. (mà d'obra) | 0.288 | 24.86 | 7.160 |
| % | % | Costos directes complementaris | 2 % | 42.275 | 0.846 |
|  |  | Costos directes |  |  | 43.121 |

Residus:
- col·locació: mt10hal200b Formigó per projectar, HM-D-400/F/12/XC2, fabricat en central; factor de residu 0.00123434

## Recursos

**mt10hal200b** m³ Formigó per projectar, HM-D-400/F/12/XC2, fabricat en central
Dades tècniques: Cost energètic 1234.800 MJ; Emissió de CO2 288.120 kg; Codi LER 17 01 01; Massa de l'element 2058 kg; Volum 1.372 m3
