# Bonera sifònica

- Propietat de l'arxiu: CYPE Ingenieros S.A.
- Format: FIEBDC-3/2016
- Programa: Generador de preus de la construcció. CYPE Ingenieros, S.A.
- Data: 06/06/2025
- Divisa: EUR
- Costos indirectes: 3 %
- IVA: 21 %

## A Condicionament del terreny

### AS Xarxa de sanejament horitzontal

#### ASI Sistemes d'evacuació de terres

**ASI020** U Bonera sifònica.
Instal·lació de bonera sifònica extensible de PP, de sortida vertical de 38/40 mm de diàmetre, amb reixeta d'acer inoxidable de 105x105 mm, per recollida d'aigües pluvials o de locals humits. Inclús accessoris de muntatge, peces especials i elements de subjecció.
Inclou: Replanteig i traçat. Muntatge, connexionat i comprovació del seu correcte funcionament.
Criteri d'amidament de projecte: Nombre d'unitats previstes, segons documentació gràfica de Projecte.
Criteri de mesura d'obra: Es mesurarà el nombre d'unitats realment executades segons especificacions de Projecte.

| Codi | Ut | Descripció | Rendiment | Preu | Import |
|---|---|---|---|---|---|
| mt11sup020a | U | Bonera sifònica extensible de PP, de sortida vertical de 38/40 mm de diàmetre, amb reixeta d'acer inoxidable de 105x105 mm. (material) | 1 | 6.15 | 6.150 |
| mt11var020 | U | Kit d'accessoris de muntatge, peces especials i elements de subjecció, per sanejament. (material) | 1 | 0.75 | 0.750 |
| mo008 | h | Oficial 1ª lampista. (mà d'obra) | 0.36 | 30.63 | 11.027 |
| % | % | Costos directes complementaris | 2 % | 17.927 | 0.359 |
|  |  | Costos directes |  |  | 18.286 |

## Recursos

**mt11sup020a** U Bonera sifònica extensible de PP
Dades tècniques: Cost energètic 150.779 MJ; Emissió de CO2 7.922 kg
Residus:
- embalatge: re150101 Envasos de paper i cartró. (component de residu); rendiment 0.072 kg; Codi LER 15 01 01; Massa de l'element 1 kg; Volum 0.001333 m3
