# Escapçat de micropiló

- Propietat de l'arxiu: CYPE Ingenieros S.A.
- Format: FIEBDC-3/2016
- Programa: Generador de preus de la construcció. CYPE Ingenieros, S.A.
- Data: 01/10/2024
- Divisa: EUR
- Costos indirectes: 3 %
- IVA: 21 %

## C Fonamentacions

### CP Profundes

#### CPM Micropilons

**CPM050** m Escapçat de micropiló.
Escapçat de micropiló amb perfil tubular d'acer, de 120 mm de diàmetre, mitjançant picat del morter del cap del micropiló que no reuneix les característiques mecàniques necessàries, amb martell elèctric, i càrrega manual d'enderrocs sobre camió o contenidor.
Inclou: Escapçada. Retirada i arreplegat de enderrocs. Càrrega manual d'enderrocs sobre camió o contenidor.
Criteri d'amidament de projecte: Longitud mesurada segons documentació gràfica de Projecte.
Criteri de mesura d'obra: Es mesurarà la longitud realment executada segons especificacions de Projecte.

| Codi | Ut | Descripció | Rendiment | Preu | Import |
|---|---|---|---|---|---|
| mq05mai040 | h | Martell elèctric. (maquinària) | 0.401 | 3.14 | 1.259 |
| mo112 | h | Peó especialitzat construcció. (mà d'obra) | 0.481 | 24.59 | 11.828 |
| mo113 | h | Peó ordinari construcció. (mà d'obra) | 0.301 | 23.81 | 7.167 |
| % | % | Costos directes complementaris | 2 % | 20.254 | 0.405 |
|  |  | Costos directes |  |  | 20.659 |

Residus:
- demolició: ruo170101 Formigó (formigons, morters i prefabricats). (component de residu); rendiment 42 kg; Codi LER 17 01 01; Massa de l'element 1 kg; Volum 0.000667 m3
- demolició: ruo170405 Ferro i acer. (component de residu); rendiment 21.96 kg; Codi LER 17 04 05; Massa de l'element 1 kg; Volum 0.000476 m3
