# Obertura de buit de façana tapiat amb fàbrica de maó ceràmic, en mur de maçoneria

- Propietat de l'arxiu: CYPE Ingenieros S.A.
- Format: FIEBDC-3/2016
- Programa: Generador de preus de la construcció. CYPE Ingenieros, S.A.
- Data: 25/01/2025
- Divisa: EUR
- Costos indirectes: 3 %
- IVA: 21 %

## D Demolicions

### DE Estructures

#### DEC Pedreria

**DEC043** m³ Obertura de buit de façana tapiat amb fàbrica de maó ceràmic, en mur de maçoneria.
Obertura de buit de façana tapiat amb de fàbrica de maó ceràmic calat, revestida, en mur de maçoneria, amb mitjans manuals considerant un grau de complexitat mig, i càrrega manual sobre camió o contenidor.
Inclou: Demolició de l'element. Fragmentació dels enderrocs en peces manejables. Retirada i arreplegat de enderrocs. Neteja de les restes de l'obra. Càrrega manual d'enderrocs sobre camió o contenidor.
Criteri d'amidament de projecte: Volum mesurat segons documentació gràfica de Projecte.
Criteri de mesura d'obra: S'amidarà el volum realment enderrocat segons especificacions de Projecte.

| Codi | Ut | Descripció | Rendiment | Preu | Import |
|---|---|---|---|---|---|
| mo112 | h | Peó especialitzat construcció. (mà d'obra) | 1.199 | 25.67 | 30.778 |
| mo113 | h | Peó ordinari construcció. (mà d'obra) | 7.194 | 24.86 | 178.843 |
| % | % | Costos directes complementaris | 2 % | 209.621 | 4.192 |
|  |  | Costos directes |  |  | 213.813 |

Residus:
- demolició: ruo170101 Formigó (formigons, morters i prefabricats). (component de residu); rendiment 557.333 kg; Codi LER 17 01 01; Massa de l'element 1 kg; Volum 0.000667 m3
- demolició: ruo170102 Maons. (component de residu); rendiment 580.245 kg; Codi LER 17 01 02; Massa de l'element 1 kg; Volum 0.0008 m3
- demolició: ruo170103 Teules i materials ceràmics. (component de residu); rendiment 36.8 kg; Codi LER 17 01 03; Massa de l'element 1 kg; Volum 0.0008 m3
- demolició: ruo170802 Materials de construcció a partir de guix diferents dels especificats en el codi 17 08 01. (component de residu); rendiment 92 kg; Codi LER 17 08 02; Massa de l'element 1 kg; Volum 0.001 m3
