# Desmuntatge d'elements de protecció solar situats en façana

- Propietat de l'arxiu: CYPE Ingenieros S.A.
- Format: FIEBDC-3/2016
- Programa: Generador de preus de la construcció. CYPE Ingenieros, S.A.
- Data: 06/06/2025
- Divisa: EUR
- Costos indirectes: 3 %
- IVA: 21 %

## D Demolicions

### DF Façanes

#### DFE Elements ancorats a façana

**DFE070** m² Desmuntatge d'elements de protecció solar situats en façana.
Desmuntatge de tots aquells elements de protecció solar situats en façana que entorpeixin i/o es poguessin deteriorar durant l'execució dels treballs de rehabilitació, tals com tendals, porticons, gelosies, etc., amb mitjans manuals. I recuperació, aplec i muntatge del material en el mateix emplaçament, i càrrega manual sobre camió o contenidor.
Inclou: Desmuntatge dels elements. Classificació i etiquetatge. Aplec dels materials a reutilitzar. Reposició dels elements. Retirada i aplec de les restes d'obra. Neteja de les restes de l'obra. Càrrega manual de les restes d'obra sobre camió o contenidor.
Criteri d'amidament de projecte: Superfície mesurada segons documentació gràfica de Projecte.
Criteri de mesura d'obra: S'amidarà la superfície realment desmuntada segons especificacions de Projecte.

| Codi | Ut | Descripció | Rendiment | Preu | Import |
|---|---|---|---|---|---|
| mt51ins040100 | U | Repercussió, per m², de desmuntatge i posterior muntatge d'els elements de protecció solar situats en la façana. (material) | 10 | 1 | 10.000 |
| % | % | Costos directes complementaris | 2 % | 10.000 | 0.200 |
|  |  | Costos directes |  |  | 10.200 |
