# Bigueta de fusta massissa amb empalmaments per unió dentada (KVH)

- Propietat de l'arxiu: CYPE Ingenieros S.A.
- Format: FIEBDC-3/2016
- Programa: Generador de preus de la construcció. CYPE Ingenieros, S.A.
- Data: 25/01/2025
- Divisa: EUR
- Costos indirectes: 3 %
- IVA: 21 %

## E Estructures

### EM Fusta

#### EME Biguetes

**EME320** m Bigueta de fusta massissa amb empalmaments per unió dentada (KVH).
Bigueta de fusta massissa amb empalmaments per unió dentada (KVH) amb adhesiu de poliuretà sense urea-formaldehid, de pi silvestre (Pinus sylvestris) procedent del Nord i Nord-est d'Europa amb certificat PEFC, de 60x80 mm de secció, classe resistent C24 i classe E1 en emissió de formaldehid segons UNE-EN 14080; per a classe d'ús 1 segons UNE-EN 335, amb protecció davant d'agents biòtics que es correspon amb la classe de penetració NP1 segons UNE-EN 351-1, amb acabat raspallat. Col·locació en obra: simplement recolzada.
Inclou: Replanteig i marcat d'eixos, en els punts de suport de la bigueta. Col·locació i fixació provisional de la bigueta. Aplomat i anivellació.
Criteri d'amidament de projecte: Longitud mesurada segons documentació gràfica de Projecte, incloent els acords.
Criteri de mesura d'obra: Es mesurarà la longitud realment executada segons especificacions de Projecte, incloent els acords. Es consideren inclosos tots els elements integrants de l'estructura senyalats en els plànols i detalls del Projecte.

| Codi | Ut | Descripció | Rendiment | Preu | Import |
|---|---|---|---|---|---|
| mt07mek010ba1aa | m³ | Fusta massissa amb empalmaments per unió dentada (KVH) amb adhesiu de poliuretà sense urea-formaldehid, de pi silvestre (Pinus sylvestris) procedent del Nord i Nord-est d'Europa amb certificat PEFC per biguetes, de fins a 14 m de longitud, de 60x80 mm de secció, classe resistent C24, segons UNE-EN 14080; per a classe d'ús 1 segons UNE-EN 335, amb protecció davant d'agents biòtics que es correspon amb la classe de penetració NP1 segons UNE-EN 351-1, amb acabat raspallat (material) | 0.005 | 598.98 | 2.995 |
| mo048 | h | Oficial 1ª muntador d'estructura de fusta. (mà d'obra) | 0.039 | 29.64 | 1.156 |
| mo095 | h | Ajudant muntador d'estructura de fusta. (mà d'obra) | 0.02 | 26.36 | 0.527 |
| % | % | Costos directes complementaris | 2 % | 4.678 | 0.094 |
|  |  | Costos directes |  |  | 4.772 |

Residus:
- col·locació: mt07mek010ba1aa; factor de residu 0.0015

## Recursos

**mt07mek010ba1aa** m³ Fusta massissa amb empalmaments per unió dentada (KVH) amb adhesiu de poliuretà sense urea-formaldehid
Dades tècniques: Cost energètic 11058.621 MJ; Emissió de CO2 -679.307 kg; Codi LER 17 02 01; Massa de l'element 468.62 kg; Volum 0.426018 m3
Residus:
- embalatge: re170203 Plàstic. (component de residu); rendiment 0.04 kg; Codi LER 17 02 03; Massa de l'element 1 kg; Volum 0.001667 m3
