# Elements metàl·lics per a l'encaix d'estructures de fusta

- Propietat de l'arxiu: CYPE Ingenieros S.A.
- Format: FIEBDC-3/2016
- Programa: Generador de preus de la construcció. CYPE Ingenieros, S.A.
- Data: 25/01/2025
- Divisa: EUR
- Costos indirectes: 3 %
- IVA: 21 %

## E Estructures

### EM Fusta

#### EMM Elements auxiliars per a estructures de fusta

**EMM010** kg Elements metàl·lics per a l'encaix d'estructures de fusta.
Ferraments d'acer galvanitzat tipus S250GD+Z275N i cargols rosca-xapa d'acer zincat, per a encaix d'estructures de fusta, col·locats en obra.
Inclou: Col·locació i fixació provisional dels elements d'unió. Aplomat i anivellació. Reglatges de les peces i ajustament definitiu de les unions entre els diferents components de l'estructura.
Criteri d'amidament de projecte: Pes nominal mesurat segons documentació gràfica de Projecte.
Criteri de mesura d'obra: Es determinarà, a partir del pes obtingut en bàscula oficial de les unitats arribades a obra, el pes de les unitats realment executades segons especificacions de Projecte.

| Codi | Ut | Descripció | Rendiment | Preu | Import |
|---|---|---|---|---|---|
| mt07emr511d | kg | Ferraments d'acer galvanitzat tipus S250GD+Z275N i cargols rosca-xapa d'acer zincat, per a encaix d'estructures de fusta, per a classes de servei 1 i 2 segons UNE-EN 1995-1-1. (material) | 1 | 11.7 | 11.700 |
| mo048 | h | Oficial 1ª muntador d'estructura de fusta. (mà d'obra) | 0.06 | 29.64 | 1.778 |
| mo095 | h | Ajudant muntador d'estructura de fusta. (mà d'obra) | 0.03 | 26.36 | 0.791 |
| % | % | Costos directes complementaris | 2 % | 14.269 | 0.285 |
|  |  | Costos directes |  |  | 14.554 |

Residus:
- col·locació: mt07emr511d; factor de residu 0.0045

## Recursos

**mt07emr511d** kg Ferraments d'acer galvanitzat tipus S250GD+Z275N i cargols rosca-xapa d'acer zincat
Dades tècniques: Cost energètic 25.100 MJ; Emissió de CO2 2.560 kg; Codi LER 17 04 05; Massa de l'element 1 kg; Volum 0.000476 m3
