# Biga prefabricada de formigó pretesat, imitació fusta

- Propietat de l'arxiu: CYPE Ingenieros S.A.
- Format: FIEBDC-3/2016
- Programa: Generador de preus de la construcció. CYPE Ingenieros, S.A.
- Data: 01/10/2024
- Divisa: EUR
- Costos indirectes: 3 %
- IVA: 21 %

## E Estructures

### EP Formigó prefabricat

#### EPV Bigues

**EPV020** m Biga prefabricada de formigó pretesat, imitació fusta.
Biga prefabricada de formigó pretesat, de 16x19 cm, amb barres d'acer per pretesar, UNE 36094 Y 1860 S7, de 5 mm de diàmetre, amb un moment flector màxim de 30 kN·m, acabat imitació fusta, amb una mà de lasur, recolzada sobre una capa de morter de ciment, industrial, M-7,5.
Inclou: Replanteig de les bigues. Col·locació i fixació provisional de la biga. Ajust a la seva posició correcta i anivellació. Formació de la unió amb els elements de recolzament. Ompliment i segellat de juntes. Muntatge i desmuntatge d'estintolaments complementaris.
Criteri d'amidament de projecte: Longitud mesurada a eixos, segons documentació gràfica de Projecte.
Criteri de mesura d'obra: Es mesurarà a eixos, la longitud realment executada segons especificacions de Projecte.

| Codi | Ut | Descripció | Rendiment | Preu | Import |
|---|---|---|---|---|---|
| mt07pha070a | m | Biga prefabricada de formigó pretesat, de 16x19 cm, amb barres d'acer per pretesar, UNE 36094 Y 1860 S7, de 5 mm de diàmetre, amb un moment flector màxim de 30 kN·m, acabat imitació fusta, amb una mà de lasur, segons UNE-EN 13225. (material) | 1 | 78.44 | 78.440 |
| mt08aaa010a | m³ | Aigua. (material) | 0.006 | 1.5 | 0.009 |
| mt09mif010da | t | Morter industrial per a obra de paleta, de ciment, color gris, categoria M-7,5 (resistència a compressió 7,5 N/mm²), subministrat en sacs, segons UNE-EN 998-2. (material) | 0.002 | 56.97 | 0.114 |
| mo046 | h | Oficial 1ª muntador d'estructura prefabricada de formigó. (mà d'obra) | 0.06 | 28.39 | 1.703 |
| mo093 | h | Ajudant muntador d'estructura prefabricada de formigó. (mà d'obra) | 0.12 | 25.25 | 3.030 |
| % | % | Costos directes complementaris | 2 % | 83.296 | 1.666 |
|  |  | Costos directes |  |  | 84.962 |

Residus:
- col·locació: mt07pha070a; factor de residu 0.0084
- col·locació: mt09mif010da; factor de residu 0.0189

## Recursos

**mt07pha070a** m Biga prefabricada de formigó pretesat
Dades tècniques: Cost energètic 130.919 MJ; Emissió de CO2 13.922 kg; Codi LER 17 01 01; Massa de l'element 80 kg; Volum 0.053333 m3
Residus:
- embalatge: re170201 Fusta. (component de residu); rendiment 0.021 kg; Codi LER 17 02 01; Massa de l'element 1 kg; Volum 0.000909 m3
- embalatge: re170203 Plàstic. (component de residu); rendiment 0.075 kg; Codi LER 17 02 03; Massa de l'element 1 kg; Volum 0.001667 m3

**mt08aaa010a** m³ Aigua
Dades tècniques: Cost energètic 60.000 MJ; Emissió de CO2 30.000 kg

**mt09mif010da** t Morter industrial per a obra de paleta
Dades tècniques: Cost energètic 2050.870 MJ; Emissió de CO2 177.583 kg; Codi LER 17 01 01; Massa de l'element 1000 kg; Volum 0.666667 m3
Residus:
- embalatge: re150101 Envasos de paper i cartró. (component de residu); rendiment 8.571 kg; Codi LER 15 01 01; Massa de l'element 1 kg; Volum 0.001333 m3
- embalatge: re170201 Fusta; rendiment 0.463 kg
- embalatge: re170203 Plàstic; rendiment 0.241 kg
