# Maneguet per a entroncament mecànic de barres corrugades d'acer

- Propietat de l'arxiu: CYPE Ingenieros S.A.
- Format: FIEBDC-3/2016
- Programa: Generador de preus de la construcció. CYPE Ingenieros, S.A.
- Data: 06/06/2025
- Divisa: EUR
- Costos indirectes: 3 %
- IVA: 21 %

## E Estructures

### EW Elements especials

#### EWE Dispositius d'ancoratge i empalmament d'armadures

**EWE020** U Maneguet per a entroncament mecànic de barres corrugades d'acer.
Maneguet d'acer baix en carboni, per a empalmament mecànic de barres d'acer corrugat de 16 mm de diàmetre, que permet la transmissió d'esforços de tracció i de compressió, mitjançant el sistema de collament amb màquina manual o elèctrica dels cargols incorporats en el maneguet, fins a trencar el cap d'aquests, provocant deformacions en les barres que permeten la connexió.
Inclou: Replanteig i col·locació a topall de les armadures a unir. Assemblatge del maneguet d'empalmament, proveït de cargols de collament, entre les armadures a unir. Collament dels cargols fins al trencament del cap dels mateixos.
Criteri d'amidament de projecte: Nombre d'unitats previstes, segons documentació gràfica de Projecte.
Criteri de mesura d'obra: Es mesurarà el nombre d'unitats realment executades segons especificacions de Projecte.

| Codi | Ut | Descripció | Rendiment | Preu | Import |
|---|---|---|---|---|---|
| mt07eed010x | U | Maneguet d'acer baix en carboni, per a empalmament mecànic de barres d'acer corrugat de 16 mm de diàmetre, que permet la transmissió d'esforços de tracció i de compressió, mitjançant el sistema de collament amb màquina manual o elèctrica dels cargols incorporats en el maneguet, fins a trencar el cap d'aquests, provocant deformacions en les barres que permeten la connexió. (material) | 1 | 35.2 | 35.200 |
| mo042 | h | Oficial 1ª estructurista. (mà d'obra) | 0.09 | 29.64 | 2.668 |
| mo089 | h | Ajudant estructurista. (mà d'obra) | 0.09 | 26.36 | 2.372 |
| % | % | Costos directes complementaris | 2 % | 40.240 | 0.805 |
|  |  | Costos directes |  |  | 41.045 |

Residus:
- col·locació: mt07eed010x; factor de residu 0.006

## Recursos

**mt07eed010x** U Maneguet d'acer baix en carboni
Dades tècniques: Cost energètic 4.438 MJ; Emissió de CO2 0.215 kg; Codi LER 17 04 05; Massa de l'element 0.04 kg; Volum 0.000019 m3
Residus:
- embalatge: re170203 Plàstic. (component de residu); rendiment 0.04 kg; Codi LER 17 02 03; Massa de l'element 1 kg; Volum 0.001667 m3
