# Punt singular per a revestiment exterior de façana ventilada, de pissarra

- Propietat de l'arxiu: CYPE Ingenieros S.A.
- Format: FIEBDC-3/2016
- Programa: Generador de preus de la construcció. CYPE Ingenieros, S.A.
- Data: 06/06/2025
- Divisa: EUR
- Costos indirectes: 3 %
- IVA: 21 %

## F Façanes i particions

### FA Façanes ventilades

#### FAP Revestiment exterior de pezas de pedra natural

**FAP021** m Punt singular per a revestiment exterior de façana ventilada, de pissarra.
Coronació, amb peça d'acabat de façana de xapa plegada d'acer galvanitzat, espessor 0,8 mm, desenvolupament 150 mm i 4 plecs, per a revestiment exterior de façana ventilada, de pissarra.
Inclou: Replanteig i col·locació de l'acabat. Fixació mecànica.
Criteri d'amidament de projecte: Longitud mesurada en veritable magnitud, segons documentació gràfica de Projecte.
Criteri de mesura d'obra: Es mesurarà en veritable magnitud, la longitud realment executada segons especificacions de Projecte.

| Codi | Ut | Descripció | Rendiment | Preu | Import |
|---|---|---|---|---|---|
| mt20rca010bc | m | Peça d'acabat de façana de xapa plegada d'acer galvanitzat, espessor 0,8 mm, desenvolupament 150 mm i 4 plecs. (material) | 1 | 5.52 | 5.520 |
| mo052 | h | Oficial 1ª muntador de sistemes de façanes prefabricades. (mà d'obra) | 0.18 | 30.63 | 5.513 |
| mo099 | h | Ajudant muntador de sistemes de façanes prefabricades. (mà d'obra) | 0.18 | 26.39 | 4.750 |
| % | % | Costos directes complementaris | 2 % | 15.783 | 0.316 |
|  |  | Costos directes |  |  | 16.099 |

Residus:
- col·locació: mt20rca010bc Peça d'acabat de façana de xapa plegada d'acer galvanitzat, espessor 0,8 mm, desenvolupament 150 mm i 4 plecs; factor de residu 0.00530021

## Recursos

**mt20rca010bc** m Peça d'acabat de façana de xapa plegada d'acer galvanitzat, espessor 0,8 mm, desenvolupament 150 mm i 4 plecs
Dades tècniques: Cost energètic 24.269 MJ; Emissió de CO2 2.435 kg; Codi LER 17 04 05; Massa de l'element 0.936 kg; Volum 0.000446 m3
Residus:
- embalatge: re170203 Plàstic. (component de residu); rendiment 0.008 kg; Codi LER 17 02 03; Massa de l'element 1 kg; Volum 0.001667 m3
