# Llinda prefabricada, de formigó pretesat

- Propietat de l'arxiu: CYPE Ingenieros S.A.
- Format: FIEBDC-3/2016
- Programa: Generador de preus de la construcció. CYPE Ingenieros, S.A.
- Data: 25/01/2025
- Divisa: EUR
- Costos indirectes: 3 %
- IVA: 21 %

## F Façanes i particions

### FC Llindars, carregadors i calaixos de persianes

#### FCH Prefabricats de formigó

**FCH070** U Llinda prefabricada, de formigó pretesat.
Llinda prefabricada de formigó pretesat, 180x11x7 cm, amb tres barres d'acer de 8 mm de diàmetre en la part central, recolzada sobre una capa de morter de ciment, industrial, M-7,5.
Inclou: Neteja i preparació del plànol de suport. Replanteig i marcat d'eixos de recolzament en el forat de pas. Col·locació de la llinda.
Criteri d'amidament de projecte: Nombre d'unitats previstes, segons documentació gràfica de Projecte.
Criteri de mesura d'obra: Es mesurarà el nombre d'unitats realment executades segons especificacions de Projecte.

| Codi | Ut | Descripció | Rendiment | Preu | Import |
|---|---|---|---|---|---|
| mt20dhp030d | U | Llinda prefabricada de formigó pretesat, 180x11x7 cm, amb tres barres d'acer de 8 mm de diàmetre en la part central. (material) | 1 | 20.7 | 20.700 |
| mt08aaa010a | m³ | Aigua. (material) | 0.006 | 1.5 | 0.009 |
| mt09mif010da | t | Morter industrial per a obra de paleta, de ciment, color gris, categoria M-7,5 (resistència a compressió 7,5 N/mm²), subministrat en sacs, segons UNE-EN 998-2. (material) | 0.002 | 56.97 | 0.114 |
| mo020 | h | Oficial 1ª construcció. (mà d'obra) | 0.24 | 29.67 | 7.121 |
| mo113 | h | Peó ordinari construcció. (mà d'obra) | 0.317 | 24.86 | 7.881 |
| % | % | Costos directes complementaris | 2 % | 35.825 | 0.717 |
|  |  | Costos directes |  |  | 36.542 |

Residus:
- col·locació: mt20dhp030d Llinda prefabricada de formigó pretesat, 180x11x7 cm, amb tres barres d'acer de 8 mm de diàmetre en la part central; factor de residu 0.0252
- col·locació: mt09mif010da; factor de residu 0.0189

## Recursos

**mt20dhp030d** U Llinda prefabricada de formigó pretesat, 180x11x7 cm, amb tres barres d'acer de 8 mm de diàmetre en la part central
Dades tècniques: Cost energètic 131.967 MJ; Emissió de CO2 7.133 kg; Codi LER 17 01 01; Massa de l'element 47 kg; Volum 0.031333 m3
Residus:
- embalatge: re170201 Fusta. (component de residu); rendiment 0.421 kg; Codi LER 17 02 01; Massa de l'element 1 kg; Volum 0.000909 m3
- embalatge: re170203 Plàstic. (component de residu); rendiment 0.18 kg; Codi LER 17 02 03; Massa de l'element 1 kg; Volum 0.001667 m3

**mt08aaa010a** m³ Aigua
Dades tècniques: Cost energètic 60.000 MJ; Emissió de CO2 30.000 kg

**mt09mif010da** t Morter industrial per a obra de paleta
Dades tècniques: Cost energètic 2050.870 MJ; Emissió de CO2 177.583 kg; Codi LER 17 01 01; Massa de l'element 1000 kg; Volum 0.666667 m3
Residus:
- embalatge: re150101 Envasos de paper i cartró. (component de residu); rendiment 8.571 kg; Codi LER 15 01 01; Massa de l'element 1 kg; Volum 0.001333 m3
- embalatge: re170201 Fusta; rendiment 0.463 kg
- embalatge: re170203 Plàstic; rendiment 0.241 kg
