# Mur caputxí de fàbrica armada, de maó ceràmic cara vista, amb armadura de llinyola

- Propietat de l'arxiu: CYPE Ingenieros S.A.
- Format: FIEBDC-3/2016
- Programa: Generador de preus de la construcció. CYPE Ingenieros, S.A.
- Data: 06/06/2025
- Divisa: EUR
- Costos indirectes: 3 %
- IVA: 21 %

## F Façanes i particions

### FE Fàbrica estructural

#### FEA Murs de fàbrica armada

**FEA040** m² Mur caputxí de fàbrica armada, de maó ceràmic cara vista, amb armadura de llinyola.
Mur caputxí de 13,5+6+13,5 cm d'espessor de fàbrica armada compost per full exterior de 13,5 cm d'espessor, de fàbrica de maó ceràmic cara vista calat clínquer, color vermell, 28x13,5x5 cm, resistència a compressió 20 N/mm², amb junts de 10 mm d'espessor, junt renfonsada, rebuda amb morter de ciment industrial, color gris, M-7,5, subministrat a granel i full interior de 13,5 cm d'espessor, de fàbrica de maó ceràmic cara vista calat clínquer, color vermell, 28x13,5x5 cm, resistència a compressió 20 N/mm², amb junts de 10 mm d'espessor, junt renfonsada, rebuda amb morter de ciment industrial, color gris, M-7,5, subministrat a granel; separades per una cambra d'aire de 6 cm d'espessor i reforçats amb armadura de llinyola prefabricada d'acer galvanitzat en calent, de 5 mm de diàmetre i 250 mm d'amplada, col·locada en fileres cada 40 cm aproximadament i com mínim en arranc de la fàbrica sobre forjat, sota escopidor i sobre llinda de buits.
Inclou: Neteja i preparació de la superfície suport. Replanteig, planta a planta. Col·locació i aplomat de mires de referència. Estesa de fils entre mires. Col·locació de ploms fixos a les arestes. Col·locació de les peces per filades a nivell. Repassada de juntes i neteja del parament. Col·locació de les armadures de llinyola prefabricades entre filades. Neteja.
Criteri d'amidament de projecte: Superfície mesurada segons documentació gràfica de Projecte, sense duplicar cantonades ni encontres, deduint els buits de superfície major de 1 m².
Criteri de mesura d'obra: Es mesurarà la superfície realment executada segons especificacions de Projecte, sense duplicar cantonades ni encontres, deduint els buits de superfície major de 1 m².

| Codi | Ut | Descripció | Rendiment | Preu | Import |
|---|---|---|---|---|---|
| mt05bvk010e | U | Maó ceràmic cara vista calat clínquer, color vermell, 28x13,5x5 cm, per a ús en fàbrica no protegida (peça U), categoria I, resistència a compressió 20 N/mm², densitat 1300 kg/m³, segons UNE-EN 771-1. (material) | 121.8 | 0.6 | 73.080 |
| mt08aaa010a | m³ | Aigua. (material) | 0.021 | 1.5 | 0.032 |
| mt09mif010db | t | Morter industrial per a obra de paleta, de ciment, color gris, categoria M-7,5 (resistència a compressió 7,5 N/mm²), subministrat a granel, segons UNE-EN 998-2. (material) | 0.114 | 53.9 | 6.145 |
| mt07aae010lbO | m | Armadura de llinyola prefabricada d'acer galvanitzat en calent, de 5 mm de diàmetre, 250 mm d'amplada i 2,70 m de longitud, amb geometria dissenyada per permetre el cavalcament i ganxos per llindes i cantoneres. Segons UNE-EN 845-3. (material) | 2.5 | 6.07 | 15.175 |
| mq06mms010 | h | Mesclador continu amb sitja, per a morter industrial en sec, subministrat a granel. (maquinària) | 0.432 | 1.94 | 0.838 |
| mo021 | h | Oficial 1ª construcció en treballs de ram de paleta. (mà d'obra) | 2.038 | 29.67 | 60.467 |
| mo114 | h | Peó ordinari construcció en treballs de ram de paleta. (mà d'obra) | 2.038 | 24.86 | 50.665 |
| mo043 | h | Oficial 1ª ferrallista. (mà d'obra) | 0.126 | 29.64 | 3.735 |
| mo090 | h | Ajudant ferrallista. (mà d'obra) | 0.126 | 26.36 | 3.321 |
| % | % | Costos directes complementaris | 2 % | 213.458 | 4.269 |
|  |  | Costos directes |  |  | 217.727 |

Residus:
- col·locació: mt05bvk010e; factor de residu 0.0105
- col·locació: mt09mif010db; factor de residu 0.0189
- col·locació: mt07aae010lbO; factor de residu 0.00530154

## Recursos

**mt05bvk010e** U Maó ceràmic cara vista calat clínquer
Dades tècniques: Cost energètic 36.285 MJ; Emissió de CO2 0.539 kg; Codi LER 17 01 02; Massa de l'element 2.09 kg; Volum 0.001672 m3
Residus:
- embalatge: re170201 Fusta. (component de residu); rendiment 0.005 kg; Codi LER 17 02 01; Massa de l'element 1 kg; Volum 0.000909 m3
- embalatge: re170203 Plàstic. (component de residu); rendiment 0.001 kg; Codi LER 17 02 03; Massa de l'element 1 kg; Volum 0.001667 m3

**mt08aaa010a** m³ Aigua
Dades tècniques: Cost energètic 60.000 MJ; Emissió de CO2 30.000 kg

**mt09mif010db** t Morter industrial per a obra de paleta
Dades tècniques: Cost energètic 1960.000 MJ; Emissió de CO2 170.000 kg; Codi LER 17 01 01; Massa de l'element 1000 kg; Volum 0.666667 m3

**mt07aae010lbO** m Armadura de llinyola prefabricada d'acer galvanitzat en calent
Dades tècniques: Cost energètic 8.933 MJ; Emissió de CO2 0.870 kg; Codi LER 17 04 05; Massa de l'element 0.325 kg; Volum 0.000155 m3
Residus:
- embalatge: re170203 Plàstic; rendiment 0.008 kg
