# Ancoratge mecànic d'expansió, mascle, tipus falca, en formigó

- Propietat de l'arxiu: CYPE Ingenieros S.A.
- Format: FIEBDC-3/2016
- Programa: Generador de preus de la construcció. CYPE Ingenieros, S.A.
- Data: 13/06/2024
- Divisa: EUR
- Costos indirectes: 3 %
- IVA: 21 %

## H Acabaments i ajudes

### HA Ancoratges

#### HAH Sobre formigó

**HAH012** U Ancoratge mecànic d'expansió, mascle, tipus falca, en formigó.
Ancoratge mecànic d'expansió, tipus falca, d'acer galvanitzat, 6x40, inserit en perforació de 6 mm de diàmetre i 45 mm de profunditat, realitzada mitjançant trepant amb martell percussor i broca, en formigó.
Inclou: Replanteig de la posició de l'ancoratge. Execució de la perforació. Neteja de la pols resultant. Introducció de l'ancoratge. Copejament a la base de la falca amb el martell. Neteja de les restes sobrants.
Criteri d'amidament de projecte: Nombre d'unitats previstes, segons documentació gràfica de Projecte.
Criteri de mesura d'obra: Es mesurarà el nombre d'unitats realment executades segons especificacions de Projecte.

| Codi | Ut | Descripció | Rendiment | Preu | Import |
|---|---|---|---|---|---|
| mt26ind170a | U | Ancoratge mecànic d'expansió, tipus falca, d'acer galvanitzat, 6x40, de 6 mm de diàmetre i 40 mm de longitud, per a fixació sobre elements de formigó. (material) | 1 | 0.28 | 0.280 |
| mo020 | h | Oficial 1ª construcció. (mà d'obra) | 0.036 | 28.42 | 1.023 |
| mo112 | h | Peó especialitzat construcció. (mà d'obra) | 0.036 | 24.59 | 0.885 |
| % | % | Costos directes complementaris | 2 % | 2.188 | 0.044 |
|  |  | Costos directes |  |  | 2.232 |

Residus:
- col·locació: mt26ind170a; factor de residu 0.0187778

## Recursos

**mt26ind170a** U Ancoratge mecànic d'expansió
Dades tècniques: Cost energètic 2.648 MJ; Emissió de CO2 0.143 kg; Codi LER 17 04 05; Massa de l'element 0.009 kg; Volum 0.000004 m3
Residus:
- embalatge: re170203 Plàstic. (component de residu); rendiment 0.025 kg; Codi LER 17 02 03; Massa de l'element 1 kg; Volum 0.001667 m3
