# Cornisa de façana, de poliestirè expandit

- Propietat de l'arxiu: CYPE Ingenieros S.A.
- Format: FIEBDC-3/2016
- Programa: Generador de preus de la construcció. CYPE Ingenieros, S.A.
- Data: 01/10/2024
- Divisa: EUR
- Costos indirectes: 3 %
- IVA: 21 %

## H Acabaments i ajudes

### HR Acabats de façana

#### HRE De poliestirè expandit

**HRE090** m Cornisa de façana, de poliestirè expandit.
Cornisa de façana, de poliestirè expandit, amb recobriment de morter acrílic, de 117x130 mm; fixada amb tac d'expansió en T i clau de material plàstic; i segellat dels junts entre peces i de les unions amb els murs amb adhesiu a base de poliuretà.
Criteri de valoració econòmica: El preu no inclou el revestiment.
Inclou: Preparació de la superfície de recolzament. Replanteig de les peces. Tall de les peces. Execució d'ancoratges. Col·locació, aplomat, anivellació i alineació de les peces. Segellat de junts. Reparació dels possibles desperfectes causats durant la seva instal·lació. Escatat dels junts. Neteja.
Criteri d'amidament de projecte: Longitud mesurada a eixos, segons documentació gràfica de Projecte.
Criteri de mesura d'obra: Es mesurarà a eixos, la longitud realment executada segons especificacions de Projecte.

| Codi | Ut | Descripció | Rendiment | Preu | Import |
|---|---|---|---|---|---|
| mt20mhe020a | U | Tac d'expansió en T i clau de material plàstic. (material) | 1.6 | 0.25 | 0.400 |
| mt20mhe010a | m | Cornisa de façana, de poliestirè expandit, amb recobriment de morter acrílic, de 117x130 mm, subministrada en peces de fins a 1,22 m de longitud. (material) | 1.05 | 25.84 | 27.132 |
| mt20wwa031 | U | Cartutx de 310 cm³ d' adhesiu a base de poliuretà, impermeable. (material) | 0.25 | 17.57 | 4.393 |
| mt28mop310ma | kg | Morter acrílic, color blanc, compost per resines acríliques, pigments minerals i additius orgànics i inorgànics, antifloridura i antiverdet, permeable al vapor d'aigua i amb resistència a l'envelliment, a la contaminació urbana i als rajos UV, per a revestiment de paraments exteriors. (material) | 0.1 | 3.82 | 0.382 |
| mo020 | h | Oficial 1ª construcció. (mà d'obra) | 0.3 | 28.42 | 8.526 |
| mo113 | h | Peó ordinari construcció. (mà d'obra) | 0.599 | 23.81 | 14.262 |
| % | % | Costos directes complementaris | 2 % | 55.095 | 1.102 |
|  |  | Costos directes |  |  | 56.197 |

Residus:
- col·locació: mt20mhe010a; factor de residu 0.0457189
- col·locació: mt20wwa031 Cartutx de 310 cm³ d' adhesiu a base de poliuretà, impermeable; factor de residu 0.03
- col·locació: mt28mop310ma; factor de residu 0.050705

## Recursos

**mt20mhe020a** U Tac d'expansió en T i clau de material plàstic
Dades tècniques: Cost energètic 2.073 MJ; Emissió de CO2 0.162 kg
Residus:
- embalatge: re150101 Envasos de paper i cartró. (component de residu); rendiment 0.072 kg; Codi LER 15 01 01; Massa de l'element 1 kg; Volum 0.001333 m3

**mt20mhe010a** m Cornisa de façana
Dades tècniques: Cost energètic 68.331 MJ; Emissió de CO2 2.338 kg; Codi LER 17 06 04; Massa de l'element 0.74 kg; Volum 0.001233 m3
Residus:
- embalatge: re170203 Plàstic. (component de residu); rendiment 0.003 kg; Codi LER 17 02 03; Massa de l'element 1 kg; Volum 0.001667 m3

**mt20wwa031** U Cartutx de 310 cm³ d' adhesiu a base de poliuretà, impermeable
Dades tècniques: Cost energètic 84.257 MJ; Emissió de CO2 4.112 kg; Codi LER 17 09 04; Massa de l'element 0.45 kg; Volum 0.0003 m3
Residus:
- embalatge: re170203 Plàstic; rendiment 0.2 kg

**mt28mop310ma** kg Morter acrílic, color blanc
Dades tècniques: Cost energètic 15.053 MJ; Emissió de CO2 0.575 kg; Codi LER 17 09 04; Massa de l'element 1 kg; Volum 0.000667 m3
Residus:
- embalatge: re170203 Plàstic; rendiment 0.003 kg
