# Segellat de buit passamurs per a pas dels tensors de l'encofrat, en mur de formigó, amb escuma de poliuretà

- Propietat de l'arxiu: CYPE Ingenieros S.A.
- Format: FIEBDC-3/2016
- Programa: Generador de preus de la construcció. CYPE Ingenieros, S.A.
- Data: 06/06/2025
- Divisa: EUR
- Costos indirectes: 3 %
- IVA: 21 %

## H Acabaments i ajudes

### HS Segellats

#### HSO Obertures en murs

**HSO005** U Segellat de buit passamurs per a pas dels tensors de l'encofrat, en mur de formigó, amb escuma de poliuretà.
Segellat de buit passamurs d'entre 20 i 25 mm de diàmetre interior per a pas dels tensors de l'encofrat, en mur de formigó, amb escuma de poliuretà monocomponent, aplicada amb cànula.
Inclou: Neteja i preparació de la superfície. Aplicació del material de reomplert.
Criteri d'amidament de projecte: Nombre d'unitats previstes, segons documentació gràfica de Projecte.
Criteri de mesura d'obra: Es mesurarà el nombre d'unitats realment executades segons especificacions de Projecte.

| Codi | Ut | Descripció | Rendiment | Preu | Import |
|---|---|---|---|---|---|
| mt13blw110b | U | Aerosol de 750 cm³ d'escuma de poliuretà, de 22,5 kg/m³ de densitat, 140% d'expansió, 18 N/cm² de resistència a tracció i 20 N/cm² de resistència a flexió, conductivitat tèrmica 0,04 W/(mK), estable de -40°C a 100°C; per a aplicar amb cànula; segons UNE-EN 13165. (material) | 0.042 | 7.2 | 0.302 |
| mo113 | h | Peó ordinari construcció. (mà d'obra) | 0.006 | 24.86 | 0.149 |
| % | % | Costos directes complementaris | 2 % | 0.451 | 0.009 |
|  |  | Costos directes |  |  | 0.460 |

Residus:
- col·locació: mt13blw110b; factor de residu 0.024

## Recursos

**mt13blw110b** U Aerosol de 750 cm³ d'escuma de poliuretà
Dades tècniques: Cost energètic 4.812 MJ; Emissió de CO2 0.217 kg; Codi LER 17 06 04; Massa de l'element 0.01875 kg; Volum 0.000031 m3
Residus:
- embalatge: re150104 Envasos metàl·lics. (component de residu); rendiment 0.15 kg; Codi LER 15 01 04; Massa de l'element 1 kg; Volum 0.001667 m3
