# Cable bus de comunicacions

- Propietat de l'arxiu: CYPE Ingenieros S.A.
- Format: FIEBDC-3/2016
- Programa: Generador de preus de la construcció. CYPE Ingenieros, S.A.
- Data: 01/10/2024
- Divisa: EUR
- Costos indirectes: 3 %
- IVA: 21 %

## I Instal·lacions

### IB Sistemes de climatització

#### IBP Sistema VRF (Toshiba)

**IBP550** m Cable bus de comunicacions.
Cable bus de comunicacions, bipolar, apantallat, de 1,25 mm² de secció, sense polaritat.
Criteri de valoració econòmica: El preu no inclou la canalització.
Inclou: Estesa del cable. Connexionat.
Criteri d'amidament de projecte: Longitud mesurada segons documentació gràfica de Projecte.
Criteri de mesura d'obra: Es mesurarà la longitud realment executada segons especificacions de Projecte.

| Codi | Ut | Descripció | Rendiment | Preu | Import |
|---|---|---|---|---|---|
| mt42tsb910a | m | Cable bus de comunicacions, bipolar, apantallat, de 1,25 mm² de secció, sense polaritat (material) | 1 | 8 | 8.000 |
| mo005 | h | Oficial 1ª instal·lador de climatització. (mà d'obra) | 0.06 | 29.34 | 1.760 |
| mo104 | h | Ajudant instal·lador de climatització. (mà d'obra) | 0.06 | 25.25 | 1.515 |
| % | % | Costos directes complementaris | 2 % | 11.275 | 0.226 |
|  |  | Costos directes |  |  | 11.501 |

Residus:
- col·locació: mt42tsb910a Cable bus de comunicacions, bipolar, apantallat, de 1,25 mm² de secció, sense polaritat; factor de residu 0.011

## Recursos

**mt42tsb910a** m Cable bus de comunicacions, bipolar, apantallat, de 1,25 mm² de secció, sense polaritat
Dades tècniques: Cost energètic 1.701 MJ; Emissió de CO2 0.098 kg; Codi LER 17 04 11; Massa de l'element 0.045 kg; Volum 0.00003 m3
Residus:
- embalatge: re150101 Envasos de paper i cartró. (component de residu); rendiment 0.078 kg; Codi LER 15 01 01; Massa de l'element 1 kg; Volum 0.001333 m3
