# Caixa de vàlvules de tancament, per a sistema VRV-5, per a gas R-32

- Propietat de l'arxiu: CYPE Ingenieros S.A.
- Format: FIEBDC-3/2016
- Programa: Generador de preus de la construcció. CYPE Ingenieros, S.A.
- Data: 13/06/2024
- Divisa: EUR
- Costos indirectes: 3 %
- IVA: 21 %

## I Instal·lacions

### IB Sistemes de climatització

#### IBY Sistema VRV (Daikin)

**IBY175** U Caixa de vàlvules de tancament, per a sistema VRV-5, per a gas R-32.
Caixa de vàlvules de tancament, de 6 parells de connexions per a les unitats interiors, per a sistema VRV-5 (Volum de Refrigerant Variable), per a gas R-32, model SV6A14A "DAIKIN", nombre màxim d'unitats interiors connectables 30, nombre màxim d'unitats interiors connectables 5 per derivació, índex de capacitat màxim de les unitats interiors connectables 600, índex de capacitat màxim de les unitats interiors connectables 140 per derivació, pes 60 kg i alimentació monofàsica (230V/50Hz), amb dues connexions per a la unitat exterior, una per a la línia de líquid i una altra per a la línia de gas, i dues connexions per a cada unitat interior, una per a la línia de líquid i una altra per a la línia de gas, amb aïllament tèrmic i acústic d'escuma de poliuretà. Inclús elements per a suspensió del sostre.
Criteri de valoració econòmica: El preu no inclou la canalització ni el cablejat elèctric d'alimentació.
Inclou: Replanteig. Col·locació i fixació. Connexió a les línies frigorífiques. Connexió a la xarxa elèctrica.
Criteri d'amidament de projecte: Nombre d'unitats previstes, segons documentació gràfica de Projecte.
Criteri de mesura d'obra: Es mesurarà el nombre d'unitats realment executades segons especificacions de Projecte.

| Codi | Ut | Descripció | Rendiment | Preu | Import |
|---|---|---|---|---|---|
| mt42dai069c | U | Caixa de vàlvules de tancament, de 6 parells de connexions per a les unitats interiors, per a sistema VRV-5 (Volum de Refrigerant Variable), per a gas R-32, model SV6A14A "DAIKIN", nombre màxim d'unitats interiors connectables 30, nombre màxim d'unitats interiors connectables 5 per derivació, índex de capacitat màxim de les unitats interiors connectables 600, índex de capacitat màxim de les unitats interiors connectables 140 per derivació, pes 60 kg i alimentació monofàsica (230V/50Hz), amb dues connexions per a la unitat exterior, una per a la línia de líquid i una altra per a la línia de gas, i dues connexions per a cada unitat interior, una per a la línia de líquid i una altra per a la línia de gas, amb aïllament tèrmic i acústic d'escuma de poliuretà. (material) | 1 | 4172 | 4172.000 |
| mt42www090 | U | Kit de suports per a suspensió del sostre, format per quatre varetes roscades d'acer galvanitzat, amb els seus tacs, rosques i volanderes corresponents. (material) | 1 | 22 | 22.000 |
| mo005 | h | Oficial 1ª instal·lador de climatització. (mà d'obra) | 0.599 | 29.34 | 17.575 |
| mo104 | h | Ajudant instal·lador de climatització. (mà d'obra) | 0.599 | 25.25 | 15.125 |
| % | % | Costos directes complementaris | 2 % | 4226.700 | 84.534 |
|  |  | Costos directes |  |  | 4311.234 |
