# Recuperador de calor i humitat aire-aire, amb bateria d'aigua. Instal·lació en sostre

- Propietat de l'arxiu: CYPE Ingenieros S.A.
- Format: FIEBDC-3/2016
- Programa: Generador de preus de la construcció. CYPE Ingenieros, S.A.
- Data: 13/06/2024
- Divisa: EUR
- Costos indirectes: 3 %
- IVA: 21 %

## I Instal·lacions

### IC Calefacció, refrigeració, climatització i A.C.S.

#### ICR Sistemes de conducció d'aire

**ICR117** U Recuperador de calor i humitat aire-aire, amb bateria d'aigua. Instal·lació en sostre.
Recuperador de calor aire-aire, classe d'eficiència energètica A, cabal d'aire 300 m³/h, consum elèctric 163 W, eficiència de recuperació calorífica 92%, dimensions 310x1185x644 mm, pes 37 kg, pressió estàtica d'aire nominal 300 Pa, alimentació monofàsica (230V/50Hz), amb connexions de 160 mm de diàmetre, connexions de 160 mm de diàmetre, bescanviador de plaques de flux creuat extraïble per a la seva neteja, ventiladors centrífugs amb motor de tipus EC de baix consum, filtre d'aire ISO 60% (G4), 2 entrades analògiques 0-10V i bypass amb servomotor per a canvi de mode d'operació de recuperació a free-cooling; bateria d'aigua per a postescalfament. Instal·lació en sostre. Inclús elements per a suspensió del sostre.
Inclou: Replanteig. Col·locació i fixació. Connexionat i comprovació del seu correcte funcionament.
Criteri d'amidament de projecte: Nombre d'unitats previstes, segons documentació gràfica de Projecte.
Criteri de mesura d'obra: Es mesurarà el nombre d'unitats realment executades segons especificacions de Projecte.

| Codi | Ut | Descripció | Rendiment | Preu | Import |
|---|---|---|---|---|---|
| mt42wol092e | U | Recuperador de calor aire-aire, classe d'eficiència energètica A, cabal d'aire 300 m³/h, consum elèctric 163 W, eficiència de recuperació calorífica 92%, dimensions 310x1185x644 mm, pes 37 kg, pressió estàtica d'aire nominal 300 Pa, alimentació monofàsica (230V/50Hz), amb connexions de 160 mm de diàmetre, connexions de 160 mm de diàmetre, bescanviador de plaques de flux creuat extraïble per a la seva neteja, ventiladors centrífugs amb motor de tipus EC de baix consum, filtre d'aire ISO 60% (G4), 2 entrades analògiques 0-10V i bypass amb servomotor per a canvi de mode d'operació de recuperació a free-cooling. (material) | 1 | 2534.03 | 2534.030 |
| mt42wol609b | U | Bescanviador entàlpic per a recuperació de calor i humitat, per a recuperador de calor. (material) | 1 | 1608.75 | 1608.750 |
| mt42wol611a | U | Bateria d'aigua per a postescalfament, de 1000 W, per a recuperador de calor. (material) | 1 | 436.8 | 436.800 |
| mt42www090 | U | Kit de suports per a suspensió del sostre, format per quatre varetes roscades d'acer galvanitzat, amb els seus tacs, rosques i volanderes corresponents. (material) | 1 | 22 | 22.000 |
| mo005 | h | Oficial 1ª instal·lador de climatització. (mà d'obra) | 0.839 | 29.34 | 24.616 |
| mo104 | h | Ajudant instal·lador de climatització. (mà d'obra) | 0.839 | 25.25 | 21.185 |
| % | % | Costos directes complementaris | 2 % | 4647.381 | 92.948 |
|  |  | Costos directes |  |  | 4740.329 |
